# Dachabdichtung
Angebotsaufforderung (GAEB DA XML 3.2, DA83)
Projekt: 121
Währung: EUR
Angebotsdatum: 05.12.2025
Eröffnung: 05.12.2025 09:00:00
Ende der Zuschlagsfrist: 03.02.2026
Ausführungsbeginn: 03.02.2026
Ausführungsende: 26.06.2026
Auftraggeber: Vergabenummer: 121/2025-GM
Erstellt mit: BUILDUP, BUILDUP v28.0.0.0, 30.10.2025

## 000 Dachabdichtung
Datum: 30.10.2025

*Hinweis: ALLGEMEINE VORBEMERKUNGEN*
Globale Angaben zum Bauvorhaben

Name und Anschrift des Auftraggebers:

Stadt Radevormwald
Hohenfuhrstraße 13
42477 Radevormwald

Beschreibung des Bauvorhabens:

Neubau eines Verwaltungsgebäude mit Vereinsräumen und Ausstellung-/Sitzungsraum

Bei der geplanten Maßnahme handelt es sich um eine Fördermaßnahme.

Die Stadt Radevormwald wird auf dem Grundstück an der Nordstraße 4-8 in der Innenstadt von Radevormwald ein Verwaltungsgebäude mit Vereinsräumen und einem Ausstellungs-/Sitzungsraum errichten. Der Neubau soll die Büroräumlichkeiten für das Jugendamt beinhalten. Außerdem soll im Erdgeschoss ein Versammlungs- bzw. Begegnungsraum für die Bürgerinnen und Bürger errichtet werden.

Die Gebäude, die sich auf den Flurstücken 43 und 586 befanden, wurden im Jahr 2021 abgerissen. Auf dem Grundstück wurden zwei Brunnen freigelegt.

Der Neubau wird insgesamt drei Geschosse haben. In jeder Etage gibt es einen Sanitärkern. Dieser beinhaltet ebenfalls die Versorgungsschächte des Gebäudes und eine Teeküche. Die Geschosse sind mittels zwei Treppenhäuser bzw. einem barrierefreien Aufzug zu erreichen. Die Ausgänge der Treppenräume ins Freie liegen beide im Erdgeschoss.

Im Erdgeschoss befindet sich ein großer Raum, das "WohnZimmer" (ca. 125,00m²), der für die Bürgerinnen und Bürger als Zentrum bzw. Begegnungsraum genutzt werden kann. Zusätzlich befinden sich in diesem Geschoss einige Büroräume für das Jugendamt. Im Erdgeschoss liegen ebenfalls der Hausanschlussraum sowie der Technikraum.

Im ersten Obergeschoss liegen insgesamt 15 Büroräume oder Doppelbüroräume. Im Eckraum zur Straßenseite bzw. zum Nachbarn Nr. 2 befindet sich der Besprechungsraum.

Im Dachgeschoss gibt es acht Büroräume und zwei Multifunktionsräume, die für Besprechungen oder als Büro genutzt werden können.

Der Neubau wird im Innenstadtkern der Stadt Radevormwald errichtet. Für den historischen Stadtkern existiert eine Denkmalbereichssatzung sowie ein Gestaltungsleitfaden. Da sich das Gebäude in den Stadtkern integrieren soll, ist der Neubau nicht als ein großes Gebäude geplant worden, sondern in drei Teile optisch gegliedert. Der Bau liegt giebelseitig zur Nordstraße und hat insgesamt drei Satteldächer. Damit sich das Gebäude weiter zurücksetzt und kleinteiliger wirkt, ist die Außenwand im Grundriss zackig und setzt sich bis zu 15 cm von der Gehweggrenze ab.

Angaben zur Örtlichkeit

Anschrift der Baustelle:

Nordstraße 4-8
42477 Radevormwald
Deutschland

Angaben zur Baustelle

Lage und Transportwege

Zufahrtmöglichkeiten:
Die Zufahrt der Baustelle ist über die Kottenstraße und über die Burgstraße möglich und die Baustelleneinrichtung wird sich auf der Nordstraße befinden. Der öffentliche Verkehrsweg ist eben gepflastert und/oder asphaltiert. Die Baustelleneinrichtungsfläche wird nach Absprache vorderseitig des Neubaus zur Verfügung gestellt. Die Baustelleneinrichtung verläuft entlang der Baufeldes auf der Nordstraße bis zum gegenüberliegendem Bürgersteig.
Die Zufahrtsstraße "Kottenstraße/Burgstraße/Nordstraße" ist uneingeschränkt befahrbar, die Nordstraße selber endet am Marktplatz.
Der Bieter hat sich über die örtlichen Verhältnisse zu informieren. Zur konkreten Darstellung der
Situation ist vor Abgabe eines Angebotes ein Ortstermin möglich. Sollten Sie Interesse an einer
Ortsbesichtigung haben, vereinbaren Sie bitte einen Termin über die Kommunikationsfunktion
desVergabemarktplatzes Rheinland.
Sofern Fragen bei der Besichtigung auftreten, stellen Sie diese bitte im Anschluss des Termins
schriftlich über die Kommunikationsfunktion des Vergabemarktplatzes Rheinland.
Ein Ortstermin ist nicht verpflichtend. Bieter, die sich jedoch nicht vor Ort informieren, können
sich später allerdings nicht darauf berufen, bestimmte Gegebenheiten, die sie vor Ort erkennen
konnten, nicht bei ihrem Angebot berücksichtigt zu haben. Nachforderungen aus Unkenntnis der
baulichen Verhältnisse werden nicht anerkannt.

Die Baustelleneinrichtungsmöglichkeiten sind aufgrund der innerstädtischen Lage äußerst begrenzt. Ebenso sind die Zufahrtsmöglichkeiten mit schwerem Gerät nur als Einbahnverkehr möglich. Ggf. ist über längere Strecken die Rückwärtsandienung von Sattelzügen und/oder Aufliegern zu berücksichtigen.

Die Baustelleneinrichtungsfläche ist ausschließlich auf dem eigenen Grundstück neben dem Bauwerk (Restflächen) sowie dem unmittelbar angerenzenden, öffentlichen Straßenbereich durch Absperrung möglich. Der gegenüberliegende Bürgersteig muss ständig freigehalten werden.

Sonstige Baustelleneinrichtung

Art und Lage der Lagerplätze: auf dem Grundstück und der Baustelleneinrichtung auf der Straße.
Aufenthalts- und Lagerräume werden vom AG nicht zur Verfügung gestellt; Sanitäreinrichtungen werden über das Gewerk Erdbau- und Rohbauarbeiten zur Verfügung gestellt; eine Verschmutzung dieser ist zu vermeiden.

Entsorgung

Im Sinne des Kreislaufwirtschafts- und Abfallgesetzes handelt es sich -außer der im LV gesondert beschriebenen schadstoffhaltigen Abfälleum nicht kontaminierten aber überwachungsbedürftigen Abfall gemäß Abfallaktalog. Die verschiedenen Abfallfraktionen sind getrennt zu sammeln und sollen womöglichst einer Verwertung zugeführt werden. Dieses ist eigenverantwortlich und unter Beachtung der einschlägigen abfallrechtlichen Bestimmungen und nach dem Stand der Technik durchzuführen. Die beabsichtigte Verwertung bzw. die Entsorgung des anfallenden Abfalls muss dem AG benannt werden. Das ausgebaute Material ist zu verwerten bzw. auf nahegelegene Deponie zu beseitigen. Der Nachweis der Entsorgung ist der Bauleitung vorzulegen. Sofern es sich bei dem zu entsorgenden Material um kontaminierten bzw. überwachungsbedürftigen Abfall handelt ist dieser gem. der geltenden Gesetzgebung zu entsorgen und ein Nachweis zu erbringen.

Zusätzlicher Hinweis
Alle genannten DIN und/oder DIN EN Vorschriften sowie alle nationalen Normen gelten mit dem Zusatz oder gleichwertig!

*Hinweis: BESONDERE VERTRAGSBEDINGUNGEN*
Hinweis
Alle genannten DIN und/oder DIN EN Vorschriften sowie alle nationalen Normen gelten mit dem Zusatz oder gleichwertig!

Ausführungsunterlagen (§ 3 Abs. 5 und 6 VOB/B)
Sämtliche Maße sind vom Auftragnehmer am Bau zu prüfen.

Der Auftragnehmer hat innerhalb von 10 Tagen nach Auftragserteilung einen Baustelleneinrichtungsplan und ein Geräteverzeichnis sowie einen Bauterminplan für seine Leistungen zu erstellen und dem Auftraggeber zu übergeben.

Benutzung von Lager- und Arbeitsplätzen (§ 4 Abs. 4 VOB/B)
Der Auftraggeber stellt dem Auftragnehmer die vorhandenen Lager- und Arbeitsplätze gemäß § 4 Abs. 4 VOB/B unentgeltlich zur Verfügung. Materiallager und Abstellflächen sind einzuzäunen und immer sicher zu verschließen.

Benutzung von Wasser- und Energieanschlüssen (§ 4 Abs. 4 VOB/B)
Die Anschlussanlagen für Wasser und Energie erstellt der Rohbauunternehmer und hält diese während der gesamten Bauzeit vor.

Baureinigung und Abfallbeseitigung
Dem Auftragnehmer obliegt die Baureinigung nach Abschnitt 4.1 der DIN 18299 (aktuelle Fassung) und der einschlägigen gewerkespezifischen Allgemeinen Technischen Vertragsbedingungen für Bauleistungen (VOB/C). Kommt der AN dem innerhalb einer angemessenen, ihm gesetzten Frist samt Kündigungsandrohung nicht nach, ist der Auftraggeber zur Teilkündigung und anschließenden Selbstbeseitigung auf Kosten des Auftragnehmers berechtigt.

Der Auftragnehmer wird sich bemühen, bei der Erbringung seiner Leistung Abfälle zu vermeiden.

Der Auftragnehmer trifft alle erforderlichen Vorkehrungen, um Bau- und Abbruchabfälle nach den geltenden Vorschriften getrennt zu erfassen und zu halten sowie einer sachgerechten Entsorgung zuzuführen.

Ausführung der Leistung (§ 4 Abs. 10 VOB/B)
Für die Teile der Leistung, die durch die weitere Ausführung der Prüfung und Feststellung entzogen werden, wird die gemeinsame Feststellung auf der Baustelle über deren Zustand, ihre Vertragsmäßigkeit sowie deren Art und Umfang verlangt. Der Auftragnehmer hat die gemeinsame Feststellung rechtzeitig zu beantragen.

Ausführungsfristen (§ 5 VOB/B)
Der Auftragnehmer ist verpflichtet, mit der Herstellung nach Erteilung des Zuschlags alsbald zu beginnen und in einer angemessenen Zeit zügig zu Ende zu führen. Es gelten die Vertragstermine. Weitere Angaben siehe Formular 214. Genaue Daten gem. Bauzeitenplan.

Haftung (§ 10 Abs. 2 VOB/B)
Der Auftragnehmer ist verpflichtet, eigenverantwortlich alle notwendigen Sicherheitsvorkehrungen im eigenen Leistungsbereich zu treffen, um Schäden von Personen und Sachen innerhalb des Baugeländes und des Baubereichs abzuwenden (Verkehrssicherungspflicht). Der Arbeitnehmer stellt den Arbeitgeber im Innenverhältnis von sämtlichen Schadensersatzansprüchen aus schuldhafter Verkehrssicherungspflichtverletzung im eigenen Leistungsbereich frei, insbesondere bei etwaigen von ihm schuldhaft verursachten Schäden an Nachbargebäuden oder -grundstücken (vgl. § 10 Abs. 2, Satz 1, Halbsatz 2 VOB/B).

Der Auftragnehmer hat Bauunfälle, bei denen Personen- oder Sachschäden entstanden sind, dem Auftraggeber unverzüglich mitzuteilen.

Abnahme (§ 12 VOB/B)
Die Abnahme erfolgt förmlich unter Erstellung eines von beiden Vertragspartnern zu unterzeichnenden Protokolls. Die Abnahme ist innerhalb einer Frist von zwölf Werktagen nach Fertigstellungsmeldung durch den Auftragnehmer durchzuführen, wenn einer der Vertragspartner die Vornahme der Abnahme verlangt.

Wenn sich die Vertragspartner über den Abnahmetermin nicht einigen, wird dieser vom Auftraggeber unter Beachtung einer ausreichenden und § 12 Abs. 1 VOB/B beachtenden Frist festgesetzt und der Auftragnehmer hierzu geladen.

Die Abnahme kann auch in Abwesenheit des Auftragnehmers durchgeführt werden, wenn der Abnahmetermin vereinbart war oder der Auftraggeber mit genügender Frist hierzu geladen hatte. Das Ergebnis der Abnahme ist dem Auftragnehmer dann alsbald mitzuteilen.

Die Abnahme kann wegen nicht vollständig erbrachter Leistung oder wesentlicher Mängel verweigert werden. Wird die Abnahme in dieser Weise verweigert, so hat der Auftragnehmer dem Auftraggeber nach Leistungserbringung oder Mängelbeseitigung wiederum schriftlich die Fertigstellung mitzuteilen.

Abrechnung (§ 14 VOB/B)
Ein Aufmaß wird entsprechend ATV DIN 18299 Abschnitt 5 generell nur dann durchgeführt, wenn keine Zeichnungen vorliegen, denen die ausgeführte Leistung entspricht.

Das Aufmaß wird von den Vertragspartnern gemeinsam genommen und ist bei Einvernehmen anerkannte Berechnungsgrundlage für die Abrechnung. Beiden Vertragspartnern wird deshalb das Recht zum Bestreiten des Aufmaßergebnisses nicht genommen.

Aus Abrechnungszeichnungen oder anderen Aufmaßunterlagen müssen alle Maße, die zur Prüfung einer Rechnung nötig sind, unmittelbar zu ersehen sein.

Die Originale der Aufmaßblätter, Wiegescheine und ähnlicher Abrechnungsbelege erhält der Auftraggeber, die Durchschriften der Auftragnehmer.

Bei Aufmaß und Abrechnung sind Längen und Flächen mit zwei Stellen nach dem Komma, Rauminhalte und Gewichte mit drei Stellen nach dem Komma zu berechnen. Geldbeträge sind auf zwei Stellen nach dem Komma zu runden.

Rechnungen sind ihrem Zweck nach als Abschlags-, Teilschluss oder Schlussrechnung zu bezeichnen. Die Abschlags- und Teilschlussrechnungen sind durchlaufend zu nummerieren.

Alle Rechnungen sind digital als PDF adressiert an folgende Adresse einzureichen:

rechnung@radevormwald.de

Die notwendigen Rechnungsunterlagen (z.B. Mengenberechnungen, Abrechnungszeichnungen, Handskizzen) sind den Rechnungen beizufügen.

Die Rechnungen sind mit den Vertragspreisen ohne Umsatzsteuer aufzuführen; der Umsatzsteuerbetrag ist am Schluss der Rechnung mit dem Steuersatz einzusetzen, der zum Zeitpunkt des Entstehens der Steuer, bei Schlussrechnungen zum Zeitpunkt des Bewirkens der Leistung gilt.

Sicherheitseinbehalt/ Vertragserfüllungsbürgschaft (§ 15 VOB/B)
Im Rahmen der Akontozahlungen wird ein Sicherheitseinbehalt von 5% der Netto-Rechnungssumme einbehalten. Die Auszahlung des Sicherheitseinbehalts erfolgt mit der Schlussrechnung. Es steht dem AN frei, den Sicherheitseinbehalt durch Einreichung einer ordnungsgemäß Vertragserfüllungsbürgschaft über 5% der Nettoauftragssumme einzureichen.

Stundenlohnarbeiten (§ 15 VOB/B)
Für im Vertrag nicht vorgesehene Leistungen (Nachträge) gilt § 2 Abs. 6 VOB/B. Für diese sind grundsätzlich mengenbezogene Einheitspreise anzubieten. Eine Abrechnung als Stundenlohnarbeiten ist nur nach ausdrücklicher vorheriger schriftlicher Zustimmung des Auftraggebers zulässig.

Bei Stundenlohnarbeiten gelten die vereinbarten Verrechnungssätze unabhängig von der Anzahl der geleisteten Stunden.

Der Auftragnehmer hat über Stundenlohnarbeiten arbeitstäglich Stundenlohnzettel in zweifacher Ausfertigung einzureichen. Diese müssen außer den Angaben nach § 15 Abs. 3 VOB/B enthalten:
das Datum, die Bezeichnung des Ausführungsortes innerhalb der Baustelle, die Art der Leistung, die Namen der Arbeitskräfte und deren Berufs-, Lohn oder Gehaltsgruppe, die geleisteten Arbeitsstunden je Arbeitskraft, ggf. aufgegliedert nach Mehr-, Nacht-, Sonntags- und Feiertagsarbeit, sowie nach im Verrechnungssatz nicht enthaltenen Erschwernissen und die Gerätekenngrößen.

Stundenlohnrechnungen müssen entsprechend den Stundenlohnzetteln aufgegliedert werden.

Die Originale der Stundenlohnzettel behält der Auftraggeber, die bescheinigten Durchschriften erhält der Auftragnehmer.

Die Abzeichnung von Stundenlohnzetteln durch den Auftraggeber oder den Bauleiter und die damit verbundene Anerkenntniswirkung betreffen nur Art und Umfang der erbrachten Leistung. Es bleibt die Prüfung vorbehalten, ob es sich bei den bescheinigten Arbeiten überhaupt um vergütungspflichtige Leistungen handelt und ob diese dann auf Stundenlohn- oder Einheitspreisbasis abzurechnen sind.

Zahlungen, Vorauszahlungen (§ 16 VOB/B)
Der Auftragnehmer erhält Abschlagszahlungen entsprechend dem Bruttowert der jeweils durch prüfbare, an den Auftraggeber adressierte Rechnung nachgewiesenen vertraglichen Leistungen.

Das Bautagebuch ist der Schlussrechnung beizufügen.

Die Aufrechnung mit vom Auftraggeber bestrittenen Gegenansprüchen des Auftragnehmers ist ausgeschlossen.

Änderung der Vertragspreise
Lohn- und Stoffpreisgleitklauseln (Material- und Transportgleitklauseln) werden nicht vereinbart. Die vereinbarten Preise sind - von § 2 Abs. 3 VOB/B und sonst in der VOB/B vorgesehenen wie auch sich sonst nach allgemeinen Rechtsgrundsätzen ergebenden Preisänderungsmöglichkeiten abgesehen - Festpreise.

Verträge mit ausländischen Auftragnehmern (§ 18 VOB/B)
Für die Auslegung des Vertrags ist ausschließlich der in deutscher Sprache verfasste Wortlaut der Vergabeunterlagen verbindlich.

Erklärungen und Verhandlungen erfolgen in deutscher Sprache

Für die Regelung der vertraglichen und außervertraglichen Beziehungen zwischen den Vertragspartnern gilt ausschließlich das Recht der Bundesrepublik Deutschland.

Baubesprechung

Der AG wird im 7-tägige Rythmus eine Baustellenbesprechung einrichten, zu der der AN während der Ausführung seiner Leistungen zur Teilnahme durch eine handlungsbevollmächtigte Person verpflichtet ist. Die Baustellensprache ist Deutsch.

Planaustausch
Der Austausch von Planunterlagen erfolgt ausschließlich auf digitalem Weg in pdf und/oder DWG-Format. Ein Anspruch auf Papierpläne besteht nicht.
Der AN ist für die Versorgung des Baustellenpersonals mit original- maßstabsgetreuen und aktuellem Planmaterial selbst verantwortlich.

Mängelverfolgungstool
Die Bauleitung unterhält ein Mängelverfolgungstool (Planradar), deren Nutzung im Rahmen des Projektes verpflichtend vereinbart wird. Die Nutzung durch den AN ist kostenfrei, die Lizenz wird über die Bauleitung zur Verfügung gestellt.
Der AN verpflichtet sich zur kostenlosen Registrierung nach Einladungslink durch die Bauleitung, sowie dem kontinuierlichen Bearbeiten von zugesandten Tickets zur Statusabarbeitung.

*Hinweis: WEITERE BESONDERE VERTRAGSBEDINGUNGEN*
Weitere Besondere Vertragsbedingungen (WBVB)

1. Angaben zur Baustelle
1.1 Objektstandort
Das Bauvorhaben befindet sich in der Nordstraße 4-8 in 42477 Radevormwald.

1.2 Baustelleneinrichtung
Lage und Ausmaß der dem AN für die Ausführung seiner Leistungen zur Benutzung überlassenen Flächen sind mit der Bauleitung abzustimmen und freigeben zu lassen.
Jegliche Baustelleneinrichtungskosten, Transport und Logistikkosten, die zur mängelfreien Erbringung der auszuführenden Arbeiten erforderlich sind, sind vom AN in den Einheitspreisen zu berücksichtigen.
Darüber hinaus sind alle sonstigen und nicht ausdrücklich genannten Einrichtungen, soweit sie nicht in den Nebenleistungen enthalten sind, vom Bieter aber als erforderlich angesehen werden, in die Kalkulation der jeweiligen Positionen einzubeziehen.
Für die Baustelleneinrichtung werden auf dem Grundstück begrenzt Flächen zur Verfügung gestellt.
Die Plätze für Personal-, Geräte- und Schuttcontainer müssen jeweils mit der Bauleitung vor Aufstellung festgelegt werden.
Bei der Erstellung von Tagesunterkünften, sind die Arbeitsstättenverordnung und die dazu erlassenen Richtlinien zu beachten. Das Aufstellen von Wohnunterkünften auf dem Baugrundstück ist nicht erlaubt. Ebenfalls ist das Parken mit privaten PKW auf dem Baugelände verboten. Für Firmenwagen sind nur begrenzt Parkflächen vorhanden. Benötigt der AN eigene Lagerräume, so hat er entsprechende Materialcontainer aufzustellen. Räume im Bauwerk dürfen nur mit Genehmigung des Auftraggebers als Lagerraum verwendet werden. Diese Räume müssen für den AG und seine Beauftragten jederzeit zugänglich sein.
Vom Auftragnehmer sind innerhalb von 2 Wochen nach Auftragserteilung Angaben zur Baustelleneinrichtung mit dem erf. Platzbedarf des AN zur Prüfung und Bestätigung in Form einer Baustelleneinrichtungszeichnung vorzulegen.

1.3 Freizuhaltende Flächen
Dem AN ist es untersagt, die Parkplätze der Nachbarbebauung zu nutzen. Dieses gilt sowohl für Baustelleneinrichtung, Bautätigkeiten aber auch für Parkflächen der Mitarbeiter. Grundsätzlich sind Flächen nur in Abstimmung mit der örtlichen Bauleitung in Anspruch zu nehmen.

1.4 Arbeitszeit, Lärm und Geräuschimmissionen
Die Arbeiten sind während der gesetzlichen Arbeitszeiten auszuführen. Es sind absolut immissionsarme und erschütterungsarme Arbeitsverfahren zu wählen.

1.5 Schutzmaßnahmen
Es ist Leistungsbestanteil des Auftragnehmers eine Beeinträchtigung der Nachbarbebauung auszuschließen.

1.6 Schutz der vorhandenen Bebauung
Für bauliche Maßnahmen / Eingriffe an öffentlichen Straßen und Gehwegen, wie zum Beispiel das Aufnehmen von Gehwegplatten, Bordsteinen etc. sind vom AN entsprechende Genehmigungen einzuholen. Die Kosten für die Genehmigungen, Nutzung und ordnungsgemäße Wiederherstellung gehen zu Lasten des AN und sind in die Einheitspreise einzukalkulieren.

1.7 Baustellenbewachung
Eine Baustellenüberwachung / Wachdienst ist für dieses Bauvorhaben nicht vorgesehen. Der AN hat seine Leistungen, Geräte, Werkzeuge, Materialien oder ähnliches vor Beschädigung und Diebstahl eigenverantwortlich zu schützen. Der AG haftet nicht für Diebstähle, Sachbeschädigung oder Schäden an Leistungen des AN.

1.8 Abschließen der Baustelle
Der Auftragnehmer verpflichtet sich die Baustelle, sofern er diese als letzter verlässt, zu verschließen und den Verschluss zu dokumentieren.

1.9 Baustellensprache
Die Baustellensprache ist deutsch. Der AN verpflichtet sich an der Baustelle ständig eine Aufsichtsperson mit guten Fachkenntnissen und Erfahrungen für die beauftragten Arbeiten vorzuhalten.
Diese Person muss die Fachkenntnisse nachweisen können und sicher im Umgang mit der deutschen Sprache in Wort und Schrift sein.

1.10 Baustellenbesprechungen
Der AN hat an den wöchentlichen Baustellenbesprechungen während der Vertragslaufzeit teilzunehmen.
Sofern der AN einen Vertreter zur Baustellenbesprechung entsendet, muss dieser handlungs- und entscheidungsbevollmächtigt sein. Die Anwesenheit an den Baustellenbesprechungen wird nicht gesondert vergütet. Sollte der AN nicht an einer Baustellenbesprechung teilnehmen, berechtigt dies den AG einen Rechnungsabzug, in Höhe des Stundenverrechnungssatzes eines Facharbeiters multipliziert mit der Besprechungsdauer, vorzunehmen.
Die Baustellensprache ist Deutsch.

1.11 Arbeitsbereiche
Die Arbeitsbereiche des AN müssen bis zum Abschluss der Arbeiten ausreichend abgesperrt sein. Alle erforderlichen Sicherheitsmaßnahmen (auch während der Dunkelheit) müssen vom AN getroffen werden. Sollten bauablaufbedingt Absperrungen, Gerüste o.Ä. demontiert werden müssen, sind vorab die Bauleitung und der SiGeKo zu informieren. Nach Abschluss der Arbeiten oder zum Arbeitsende sind entsprechende Vorrichtungen wieder zu montieren.
Die Arbeitsbereiche des AN und alle übrigen benutzten Flächen sind sauber zu halten, die Arbeitsbereiche sind nach Abschluss der Arbeiten bzw. Räumung der Baustelle erforderlichenfalls in den vorherigen Zustand zu versetzen.

1.12 Schutzmaßnahmen und Verunreinigungen
Der Auftragnehmer hat alle zur Sicherung der Baustelle, der Nachbarbebauung, der übrigen Bauteile und seiner Leistungen erforderlichen Maßnahmen zum Schutz gegen Beschädigungen, Gefahren und Verunreinigungen unter voller eigener Verantwortung durchzuführen.
Eventuell trotzdem auftretende Beschädigungen oder Verschmutzungen sind sofort zu beseitigen. Bei fruchtloser Abmahnung werden Schäden, Verunreinigungen etc. auf Kosten des Verursachers beseitigt.

1.13 Baustellenreinigung
Bauschutt und Müll hat jeder AN täglich eigenverantwortlich zu entsorgen. Eine fachgerechte Entsorgung inkl. Entsorgungsnachweise wird vorausgesetzt. Alle Vorschriften und Verordnungen zur Abfallbeseitigung sind zu beachten. Die Entsorgungskosten sind in de Einheitspreise einzurechnen und werden nicht zusätzlich vergütet.

2. Ausführungsunterlagen
2.1 Planaustausch
Der AN erhält alle Planunterlagen bzw. die Ausführungsplanung als PDF oder zur weiteren Planung im DWG Format. Die erf. Plot- bzw. Kopierleistungen sind Sache des AN. Sofern der AN eine Werkplanung oder andere Planunterlagen erstellt, sind diese dem AG, respektive der Objektüberwachung, als PDF, DWG und in Papierform unverzüglich zu übergeben.
Der AN ist verpflichtet, die für die Ausführung der vertraglichen Leistung erforderlichen Unterlagen so rechtzeitig beim AG schriftlich anzufordern, dass die vertragliche und termingerechte Durchführung der Bauleistung gewährleistet wird.

Ein Anspruch auf Papierpläne besteht nicht. Der AN ist für die zeitnahe Versorgung des Baustellenpersonals mit original-maßstabsgetreuem Planmaterial in aktuellen Indizes selbst verantwortlich. Nichtbefolgung kann zum Baustellenverweis führen!

2.2 Unstimmigkeiten der Ausführungsunterlagen
Vor Beginn der Arbeiten hat der Auftragnehmer die Maße der Zeichnungen auf deren Richtigkeit zu überprüfen. Der AN hat Unstimmigkeiten in den Ausführungsunterlagen dem AG oder seinem Vertreter vor Ausführung unverzüglich anzuzeigen. Der AN haftet für Schäden, die durch nicht rechtzeitige Verständigung mit dem AG bzw. seines Vertreters entstehen. Der Auftragnehmer ist für die richtige Einhaltung der Maße verantwortlich.

2.3 Werkplanung des AN
Die Werk- und Montageplanung muss auf der Ausführungsplanung vertiefend aufgebaut werden, d. h. eigenmächtige Änderungen des AN sind unzulässig (bspw. Verlegung von Techniktrassen). Letztere obliegen dem zuständigen Planer, damit eine koordinierte Ausführungsplanung erfolgen kann. Sollten aus Sicht des AN (auch geringfügige) Änderungen notwendig erscheinen, ist zunächst der zuständige Planer über die im Rahmen der Werk- und Montageplanung beabsichtigen Änderungen zu informieren.
Die vom AN eingereichten Unterlagen werden unter dem Vorbehalt zur Ausführung freigegeben, dass die baulichen und technischen Eintragungen dem anerkannten Stand der Technik entsprechen und eine Koordination mit den am Bau beteiligten Gewerken durch den AN erfolgt. Eine gesonderte Vergütung erfolgt nur sofern eine Position in der Leistungsbeschreibung vorhanden ist. Die Freigabe der Unterlagen entbindet den AN nicht von seiner Haftung.
Darüber hinaus wird vorausgesetzt, dass die Unterlagen lediglich die vertraglich vereinbarten Leistungen beinhalten. Aus der Freigabe der Unterlagen kann der AN keine zusätzlichen Ansprüche, insbesondere Vergütungs- und Terminanpassungsansprüche, ableiten. Diesbezüglich bedarf es separater Nachtragsangebote- und Beauftragungen.

2.4 Planprüfung
Sofern für das jeweilige Gewerk zutreffend:
Die Werk- und Montagezeichnungen erstellt der AN. Diese Unterlagen sind zur Freigabe beim Architekten, Tragwerksplaner oder Fachplaner vorzulegen. Es darf nur nach freigegebenen Plänen gearbeitet werden. Die rechtzeitige Vorlage aller Werk- und Montagezeichnungen zur Prüfung auf generelle Übereinstimmung mit den Planungszielen des Auftraggebers (AG) ist Sache des AN. Der AG bzw. der Architekt behält sich zur Sichtung der Werk- bzw. Montageplanung eine Frist von 10 Werktagen nach Vorlage durch den AN vor. Die Pläne werden unter Berücksichtigung der Korrekturangaben des Architekten, Tragwerksplaners oder Fachplaners freigegeben. Dem AN steht je eingereichten Plan nur eine Prüfung mit Freigabe zu. Terminverzögerungen aufgrund wiederholter Vorlage von Werk- und Montagezeichnungen gehen zu Lasten des AN.

3 Ausführung
3.1 Übereinstimmung mit Regelwerken
Der AN hat dem AG den Nachweis der Güteüberwachung der zu liefernden Stoffe und Bauteile entsprechenden betreffenden DIN-Normen zu erbringen. Diese Forderung gilt für nicht genormte Stoffe und Bauteile als erfüllt, wenn ein gültiges Prüfzeugnis einer anerkannten Prüfanstalt vorliegt.
Nach der Landesbauordnung Nordrhein-Westfalen bedarf die Anwendung von Bauarten / Bauprodukten, die nicht geregelt sind, da sie wesentlich von den in der Bauregelliste bekannt gemachten technischen Regeln abweichen, oder keine technischen Baubestimmungen beziehungsweise keine allgemein anerkannten Regeln der Technik vorliegen, eine "allgemeine bauaufsichtliche Zulassung". Liegt dies nicht vor oder gibt es wesentliche Abweichungen von der Zulassung, ist eine "Zustimmung im Einzelfall" notwendig, die der AN beantragt und auf seine Kosten durchführen lässt.
Die Bauproduktenverordnung ist einzuhalten.

3.2 Bestehende Versorgungsleitungen
Der AN hat sich vor Ausführung der Arbeiten über Lage von Leitungen, Kabeln, Dränagen, Kanälen u. ä. beim AG und/oder bei den für die Ver- und Entsorgungsanlagen zuständigen Trägern zu informieren.

3.3 Prüfen der Vorleistungen
Der Auftragnehmer ist verpflichtet, etwaige Vorleistungen anderer Auftragnehmer oder solche des Auftraggebers selbstständig und eigenverantwortlich vor Beginn der Ausführung darauf zu überprüfen, dass diese für die Ausführung seiner eigenen Leistungen geeignet sind und etwaige Bedenken hiergegen dem Auftraggeber unverzüglich nach Feststellung schriftlich mitzuteilen.

3.4 Sicherheits- und Gesundheitsschutz
Vom Bauherrn wird ein Sicherheitskoordinator gem. Baustellenverordnung beauftragt. Der AN hat den Forderungen des SiGeKo Folge zu leisten. Ferner sind dem SiGeKo erforderliche Nachweise, Prüfbescheinigungen, Anwendungsbescheinigungen etc. in 1-facher Anzahl in Papier und als PDF-Datei auszuhändigen. Der Auftragnehmer hat sich zwei Wochen vor Beginn der Arbeiten bei dem zuständigen SiGe- Koordinator anzumelden. Die Kontaktdaten werden bei Auftragsvergabe mitgeteilt.
Der Auftragnehmer ist alleinig für die Sicherungsvorkehrungen seiner eigenen Leistungen verantwortlich, um Sach- und Personenschäden abzuwenden. Sollte der Auftragnehmer sicherheitsrelevante Mängel an der Leistungserbringung anderer Unternehmer feststellen, so obliegt dem Auftragnehmer eine unverzügliche Anzeigepflicht bei dem Objektüberwacher und dem SiGeKo.

3.5 Arbeitsgeräte
Die Wahl der zum Einsatz kommenden Geräte obliegt dem AN. Er hat sich jedoch an die geltenden Richtlinien und Bestimmungen zu halten. Jegliche Einrüstungen, Hilfskonstruktionen und Abstützungen sind, soweit sie nicht ausdrücklich ausgewiesen sind, in die EP einzukalkulieren.

3.6 Bautagesberichte
Der AN hat täglich Bautagesberichte zu erstellen. Darin sind folgende Punkte aufzuführen:
- Detaillierte Berichte über die täglichen Arbeiten
- Bericht über die Anzahl der eingesetzten Arbeitskräfte, Name und Berufsgruppe
- Geräteeinsatz
- Temperaturen und Witterungsverhältnisse während der Arbeitszeit (3x täglich; morgens,  mittags, abends)
- Materiallieferungen
- Besondere Vorkommnisse
Die Bautagesberichte sind digital und unterzeichnet in Papierform mindestens wöchentlich, sowie auf Anforderung des Auftraggebers respektive der Objektüberwachung, einzureichen.

3.7 Hausrecht
Der AG, oder bei Abwesenheit sein Vertreter, üben auf der Baustelle das allgemeine Hausrecht aus.

3.8 Alkoholverbot
Auf der Baustelle herrscht ein striktes Alkoholverbot. Ebenso ist es untersagt, innerhalb des Gebäudes zu rauchen. Zuwiderhandlungen werden mit Baustellenverweis geahndet.

4 Sonstiges
4.1 Dokumentation
Zum Objektabschluss ist eine umfassende Objektdokumentation mit Angabe aller verarbeiteten Materialien inkl. Produktdatenblätter, Bestands- und Revisionspläne, Lieferscheine, Fachunternehmererklärung, Bedienungsanleitungen und entsprechende Pflegeanleitungen in dreifacher Ausfertigung sowie einmal in digitaler Form an den AG zu übergeben. Die Inhalte der Objektdokumentation sind vor deren Erstellung mit der Bauleitung und dem AG abzustimmen. Ein Anspruch auf Schlusszahlung besteht erst nach vollständiger Vorlage und Prüfung der Dokumentation. Es wird empfohlen die Dokumentation vor Abnahme der Leistungen an die Bauleitung zu übergeben.

4.2 Terminliche Abwicklung
Der AN ist verpflichtet, innerhalb von 10 Tagen nach Auftragserteilung einen detaillierten Einzelterminplan anzufertigen und der Bauleitung zur Genehmigung vorzulegen. Dieser Terminplan hat die grundsätzlichen Vertragstermine sowie auch alle im Zuge des ggf. erfolgten Aufklärungsgespräches vereinbarten Einzel- und Vorlauffristen zu beinhalten, die der AN bis zum Beginn seiner Arbeiten auf der Baustelle benötigt.

4.3 Leistungsumfang
Alle beschriebenen Positionen sind in kompletter, fix und fertiger Leistung anzubieten, d.h. in die EP sind alle erforderlichen Materialien, Maschinen, Arbeits- und Schutzgerüste, Geräte, Lohn usw. einzukalkulieren. Die Einheitspreise von Leistungen gelten nicht nur für den Titel, in dem die Leistung ausgeschrieben ist, sondern für alle Bauabschnitte / Leistungsbereiche über den Zeitraum der Bauzeit, wenn sie hier zur Erbringung einer vollständigen Leistung benötigt werden.

4.4 Erfüllungsort, Gerichtsstand
Erfüllungsort für alle Verpflichtungen ist der Ort des Bauvorhabens. Der Gerichtsstand für Streitigkeiten ist das zuständige Gericht am Sitz des AG.

4.5.Zusätzlicher Hinweis
Alle genannten DIN und/oder DIN EN Vorschriften sowie alle nationalen Normen gelten mit dem Zusatz oder gleichwertig!

*Hinweis: ZTV DACHABDICHTUNGSARBEITEN*
Zusätzliche Technische Vertragsbedingungen
Dachabdichtungsarbeiten

1Grundlagen
Für die Leistungen dieses Gewerks gelten die VOB Teil C, insbesondere ATV DIN 18336 Abdichtungsarbeiten, und die Allgemein Anerkannten Regeln der Technik.

Ergänzend hierzu gelten die Regelwerke der nachstehend genannten Herausgeber in der zum Zeitpunkt der Ausführung gültigen Fassung als Grundlage von Kalkulation und Arbeitsausführung:
- AGI: Arbeitsgemeinschaft Industriebau e. V.
- bga: Beratungsstelle für Gussasphaltanwendung e. V.,
- DBV: Deutscher Beton- und Bautechnik-Verein e. V.,
- Deutsche Bauchemie e. V.,
- DGUV: Deutsche Gesetzliche Unfallversicherung e. V.,
- FLL: Forschungsgesellschaft Landschaftsentwicklung Landschaftsbau e. V.,
- GDA: Gesamtverband der Aluminiumindustrie e. V.,
- RAL: Deutsches Institut für Gütesicherung und Kennzeichnung e. V.,
- vdd: Industrieverband Bitumen-Dach- und Dichtungsbahnen e. V.,
- ZVDH: Zentralverband des Deutschen Dachdeckerhandwerks e. V.

Aufgrund der unterschiedlichen Auffassungen zur Bedeutung der koexisistierenden Regelwerke DIN 18531 und Fachregeln für Dächer mit Abdichtungen des Deutschen Dachdeckerhandwerks wird klargestellt, dass eine Ausführung, die in völliger Übereinstimmung mit den Fachregeln des Dachdeckerhandwerks steht, aufgrund der langen und positiven Erfahrung, die mit der Anwendung dieses Regelwerks einhergeht, als nicht mangelbehaftet und technisch gleichwertig zur DIN 18531 betrachtet wird.

2 Vorbereitung und Planung
Innerhalb von 10 Tagen nach Auftragserhalt, in jedem Fall jedoch rechtzeitig vor Materialdisposition und Ausführungsbeginn, wird der AN dem AG unaufgefordert den Teil seiner späteren Dokumentation übergeben, aus dem alle bauaufsichtlichen Zulassungen, Prüfzeugnisse, Einbaubedingungen und technischen Eigenschaften der vom AN zum Einbau vorgesehenen Produkte ersichtlich sind.

Der AN hat den AG auf die für die angebotenen Leistungen erforderlichen bauseitigen Vorleistungen rechtzeitig vor Ausführungsbeginn der an ihn beauftragten Leistungen hinzuweisen.

Rechtzeitig vor Beginn der Ausführung seiner Arbeiten hat der AN eigenverantwortlich vorgegebene Maße und benannte Höhen auf Übereinstimmung mit am Bau vorhandenen Meterrissen zu prüfen und erforderlichenfalls die Maßgenauigkeit des Rohbodens durch Nivellement festzustellen. Bei Überschreitung der Toleranzgrenzen ist der Auftraggeber unverzüglich zu verständigen.

Soweit Toleranzen aus Vorleistungen vom AN beseitigt werden, erstellt der AN vor Beseitigung oder Ausgleich der Toleranzen ein Aufmaß über diese Leistungen. Nach Leistungserbringung ist die Abrechnung des Aufwands zur Toleranzbeseitigung nicht mehr nachvollziehbar. Daher wird der AN das diesbezügliche Aufmaß vom AG rechtzeitig vor Arbeitsausführung als Grundlage seines Vergütungsanspruchs prüfen lassen.

Der AN plant eigenverantwortlich seinen baustelleninternen Arbeitsablauf. Hieraus folgernd sind alle eventuellen bauablaufbedingten Aufwendungen für Hebezeuge, Mobilkraneinsätze, Bauzwischenzustände, Provisorien, Unterstützungen, Lehren etc. integraler Leistungsbestandteil des AN und werden nicht gesondert vergütet, soweit nicht in Leistungspositionen ausdrücklich abweichend beschrieben.

Soweit der AN wartungspflichtige Anlagen, Bauelemente oder -leistungen ausführt, wird er unaufgefordert und rechtzeitig vor Abnahme seiner Leistungen dem AG Wartungsverträge vorlegen, die für die Dauer des Gewährleistungszeitraums alle zur Erhaltung der Gewährleistungsansprüche des AG erforderlichen Leistungen enthalten, und um ggf. bestehende bauaufsichtliche Anforderungen an regelmäßige Wartungen und Prüfungen zu erfüllen.

Der AN prüft im Rahmen seiner Werkstatt- und Montageplanung eigenverantwortlich die bauseitige Untergrundbeschaffenheit auf Eignung für die beschriebenen Abdichtungsarbeiten. Die Untergrundeignungsprüfung bezieht sich dabei neben der ggf. erforderlichen Haftzugfestigkeit auf Ebenheit, Toleranzen, Materialverträglichkeiten und Planität bzw. das erforderliche Gefälle von Flächen, um spätere Pfützen auf der Abdichtung zu vermeiden. Die Überprüfung hat auch hinsichtlich der Materialkompatibilität zu geplanten Folgeleistungen zu erfolgen.

Vor Beginn der Arbeiten ist vom AN eine Werkstatt- und Montageplanung zu erstellen und dem AG vor Ausführung zur Prüfung und Freigabe vorzulegen. Bestandteil der Werkstatt- und Montageplanung des AN sind u. a.:
- Erarbeitungsämtlicher Detailpunkte, Elementstöße, Verbindungen, Befestigungen, toleranzaufnehmende Anschlüsse,
- Berechnung und Ausführung der Windsogsicherung für Dachbeläge und -befestigungen,
- Bemessung, Anzahl und Anordnung von Notüberläufen und Zonierungen gegen Wasserunterläufigkeit
- bauphysikalische Berechnungen (soweit nicht vorhanden), wie z. B. Berechnungen zu Dampfdurchgang, Bauteilfeuchte und Wärmedämmwerten aller von ihm gedämmten oder mit Dampfsperren oder -bremsen zu versehenden Einbaubereiche. Ihm nicht bekannte Eingabewerte für die Berechnung fragt der AN beim AG bei Erfordernis ab,
- Prüfung vorhandener und geplanter Anschlusshöhen, auch für Anstaubewässerung und erkennbar nachfolgende Dachbeläge
- Prüfung der Anforderungen des baulichen Brandschutzes, insbesondere im Bereich oberhalb von Brandwänden und an allen Dachdurchdringungen

Vor Ausführung der Arbeiten hat der AN die genannten Höhen und die Maßgenauigkeit des Rohbodens eigenverantwortlich durch Nivellement festzustellen. Bei Überschreitung der Toleranzgrenzen ist der Auftraggeber zu verständigen.

3 Ausführung und Konstruktion
3.1Allgemeine Hinweise
Sofern in den der Ausschreibung beigefügten Unterlagen keine anderen Qualitäten beschrieben sind, gelten Anwendungsklasse 2 und im Regelwerk des Dachdeckerhandwerks genannte Abdichtungsbaustoffe als Mindestqualität vereinbart.

Der AN überprüft vor Ausführungsbeginn unaufgefordert die Anforderungen an erforderliche Abdichtungen in Bezug auf:
- Bodenbeschaffenheit/Versickerungsfähigkeit,
- Eindringtiefe/Eintauchtiefe,
- Wasserbeanspruchungsklasse,
- Rissklasse,
- Rissüberbrückungsklasse,
sowie bei Fugen auf die Verformungsklassen anhand der Setzungsberechnungen des Statikers und/oder des Baugrundgutachters.

AG-seitige Angaben zu Art und Ausführung der Abdichtungsarbeiten sind vom AN auf Grundlage des aktuellen Normungsstandes zu prüfen oder, soweit nicht vorhanden, selbstständig zu erarbeiten.

Der AN hat ausreichend Vorhaltematerial bereitzuhalten, um bei witterungsbedingten Unterbrechungen die zum Teil fertiggestellten Leistungen bis zur Übergabe zu schützen.

Die Entfernung von Tagwasser gehört zu den Leistungen des AN. Untergründe müssen vor Arbeitsausführung vollständig abgetrocknet sein. Dies gilt bei Trapezblechen auch für die Tiefsicken, um langfristig entstehenden Weißrost zu vermeiden.

3.2Besondere Anforderungen an die Ausführung der Dachabdichtungsarbeiten
Die Abdichtung ist so aufzubringen und ggf. zu schützen, dass bei Arbeitsunterbrechungen kein Niederschlagswasser in den Schichtaufbau gelangen kann.

Die Sicherung durch provisorische Abdeckungen ist besonders im Bereich von Durchdringungen der Dachhaut vorzunehmen.

Soweit die Lage von Dacheinläufen und Notüberläufen eine Anstaubewässerung während der Bauzeit des AN für den Dachabdichtungsaufbau auf der Dampfsperre erwarten lässt, ist die Dampfsperre vom AN als Notabdichtung auszuführen.

Werden Dampfsperren als Notabdichtung verwendet, muss vor zeitlich versetzter Ausführung nachfolgender Abdichtungsarbeiten vom AN zunächst unaufgefordert eine Dichtheitsprüfung erfolgen. Ein Prüfprotokoll ist dem AG zu übergeben.

Es ist vom AN durch Schutzmaßnahmen sicherzustellen, dass die Abdichtung im Bereich von Zugängen, Austritten und Wartungswegen während der Bauzeit nicht durch scharfkantige Transport- und Arbeitsgeräte beschädigt werden kann.

Mängel und Schäden an bereits abgenommenen Abdichtungsflächen müssen sofort nach Erkennen und vor ihrer Ausbesserung dem AG gemeldet werden.

3.3Planung, Konstruktion und Bemessung
Sämtliche Dachneigungen sind grundsätzlich mit mindestens 2 % Gefälle auszuführen. Neben dem Quergefälle ist auch ein Längsgefälle von mindestens 1 % vorzusehen. Die Gefälleausbildung ist, wenn nicht innerhalb der Konstruktion vorgesehen, mittels Gefälledämmung herzustellen.

Zur Entlastung von Anschlüssen und Fugen ist ein ausreichendes Gegengefälle von > 1,00 m Länge vorzusehen. Das Gefälle ist so zu planen, dass die konstruktiven Dehnungs- und Bewegungsfugen im Bereich der Hochpunkte liegen und kein Wasser auf der Abdichtungsfläche verbleibt.

Dächer sind, soweit in der nachfolgenden Leistungsbeschreibung nicht abweichend angegeben, in der Anwendungsklasse K2 nach DIN 18531 oder in Analogie nach Flachdachrichtlinie auszuführen.

Die Oberkante von Maschinenfundamenten und Aufständerungen für Technikgeräte muss mindestens 50 cm über dem Dachaufbaupaket einschließlich Oberflächenschutz liegen, um die Revisionierbarkeit der Abdichtungen auch unter Gerätesockeln zu gewährleisten. Sind diese Vorgaben nicht einzuhalten, teilt der AN dies dem AG rechtzeitig vor Ausführung der Arbeiten mit und meldet Bedenken hiergegen an.

Technische Anlagen, die auf der Dachfläche aufgestellt werden, sollen nach Möglichkeit auf Fundamentplatten, die auf der Abdichtung liegen, aufgestellt werden. Eine Durchdringung der Abdichtung mit Stützenfüßen, Geländerpfosten etc. soll vermieden werden. Bei gedämmten Dachaufbauten erfragt der AN unaufgefordert die Lage von Maschinenfundamenten rechtzeitig vor Ausführung. Die Wärmedämmung unter den Fundamentplatten ist druckfest und in mindestens 40 mm Mehrstärke gegenüber der nebenliegenden Gefälledämmung in waagerechter Oberfläche auszubilden, um das Zusammendrücken und eine Pfützenbildung unterhalb der Maschinenfundamente zu vermeiden. Findet der AN andere Ausführungen auf der Baustelle vor, so teilt er dies dem AG rechtzeitig vor Ausführung mit.

3.4Untergrund

Fertigteilplattenfugen sind vor dem Einbau von Abdichtungen vom AN oberflächeneben zu vermörteln und mit einem mindestens 20 cm breiten Schleppstreifen zu versehen. Erforderlichenfalls sind zur Überbrückung größerer Distanzen Blechstreifen oder -winkel zu verwenden.

Bei Verwendung von nicht bitumen- bzw. ölbeständigen Kunststoffbahnen sind ggf. bei Sanierungsmaßnahmen vorhandene Reste solcher Materialien vollständig zu entfernen oder durch Trennlagen abzudecken.

Der Untergrund für die Dachbeläge ist entsprechend den Anforderungen zu reinigen. Pfützen sind vom AN im Rahmen seiner Leistungen mit Polymerheißbitumen auszugleichen.

3.5Dachhaut
Dächer mit Abdichtungen auf wasserdurchlässigen Dämmschichten mit Dampfsperren sind in der Dämmebene nach DIN 18531-1, Punkt 6.15 in Felder von ca. 100,00 m2 Größe, jedoch je Dachablaufeinzugsbereich, zu zonieren, um eventuelle Unterläufigkeiten eingrenzen zu können. Der AN hat Revisionspläne für die Zonierung zu erstellen und dem AG zu übergeben.

Die Bekiesung von Dachflächen darf erst nach einer Sichtprüfung durch die Bauleitung erfolgen, der AN schuldet bei allseitig umschlossenen Dachflächen eine Probe-Anstaubewässerung zum Nachweis der Dichtigkeit.

3.6Dämmungen und Dampfsperren
Diffusionsäquivalente Luftschichtdicke (sd-Wert) und Begriffe:
- diffusionsoffen:  0,50 m < sd
- Dampfbremse:  0,50 m < sd < 1.500 m
- Dampfsperre:  sd > 1.500 m

Dampfbremsen und Dampfsperren sind konvektionsdicht zu verlegen, durchdringende Befestigungen sind nur dann zulässig, wenn die Durchdringungen ihrerseits überdeckt werden.
An wärmegedämmten Attiken sind Dampfsperren bis auf die Oberseiten hochzuführen.

Um Dachabläufe herum sind Dämmungen im Durchmesser der Abdichtungsflansche so weit in der Höhe zu reduzieren, dass durch die Flansche keine Aufdickung entsteht, die den Wasserablauf behindert.

Wärmedämmungen sind > 50 cm um Dachabläufe herum mineralisch und nicht brennbar auszubilden.

An allen Durchdringungen, An- und Abschlüssen brandschutzqualifizierter Bauteile sind in Anlehnung an DIN 18234 nicht brennbare Dämmungen in folgendem Mindestumfang auszuführen:
B mind. 12 cmmindestens an jeder Durchdringung
1,00x1,00 mum Durchdringungen < 30x30 cm oder d < 30 cm
B > 0,50 cmum Durchdringungen > 30x30 cm oder d > 30 cm

Soweit Fundamente haustechnischer Anlagen auf der Dachhaut zu liegen kommen, ist die Druckfestigkeit der Wärmedämmung im Hinblick auf die zu erwartenden Flächengewichte zu wählen.

Dämmstoffplatten sollen mit Stufenfalz versehen sein. Sind solche Platten nicht erhältlich, ist die Dämmung 2-lg. mit versetzten Stößen auszuführen. Sofern die Fugen von Wärmedämmplatten nicht dicht gestoßen sind, sind sie durch Schäumen oder Stopfen nachzudämmen.

Alle mit der konstruktiven Dachdecke homogen verbundenen Bauteile, z. B. Attiken, Aufkantungen etc., sind nach vorherigem Aufbringen der Dampfsperre auch ohne besondere Erwähnung wärmezudämmen. Bei Öffnungen in der Dachfläche (z. B. an Lichtbändern, Lüftern etc.) sind die freien Ränder der Wärmedämmung zu kaschieren.

Polystyrolschaumdämmplatten für Umkehrdächer sind nur in extrudierter Herstellung zu verwenden. Es sind unter ökologischen Aspekten nur kohlenstoffgeschäumte extrudierte Polystyroldämmstoffplatten zulässig.

3.7Mechanische Befestigungen
Mechanische Befestigungen auf nagelbaren Untergründen sind entsprechend den Flachdachrichtlinien vorzunehmen. Soweit mechanische Befestigungen auf Spannbetonbauteilen ausgeführt werden sollen, holt der AN unaufgefordert vom AG Auskunft darüber ein, wie an den Spannbetonbauteilen befestigt werden kann.

Bei mehrlagigen Abdichtungen sind Befestigungselemente ausschließlich in Überdeckungsbereichen vorzusehen.

3.8Einbauten, Einbauteile
Alle Durchführungen und Abläufe, die Folien- oder Bahnenabdichtungen durchdringen, sind mit Klebe- bzw. Klemmflansch abzudichten. Gegebenenfalls erforderliche Verstärkungen sind zu beachten.

Der Abstand von Einbauteilen untereinander und zu aufgehenden Bauteilen muss mindestens 30 cm betragen, um ein ordnungsgemäßes Eindichten der Flansche zu gewährleisten. Sind Bauteile in geringerem Abstand eingebaut, so teilt der AN dies dem AG rechtzeitig vor Ausführung mit und meldet Bedenken hiergegen an. Dies betrifft insbesondere auch Dunstrohre und Einläufe an Attiken.

Dacheinläufe müssen revisionierbar, d. h. Abdeckungen (z. B. Roste) herausnehmbar sein.

Der AN prüft das Vorhandensein erforderlicher Notüberläufe und - zumindest überschlägig - deren Bemessung.

3.9Fugen/Anschlüsse
Stöße und Fugen sind so auszuführen, dass Dehnungen bei gleichzeitiger Sicherstellung der Wasserdichtheit spannungsfrei aufgenommen werden können. Bewegungsfugen sind durchgehend anzuordnen, hiervon sind auch Dampfsperren betroffen.

Der AN erfragt unaufgefordert die zu erwartenden Fugenbewegungen rechtzeitig vor Ausführungsbeginn, um Abdichtungsschlaufen erforderlicher Größe ausbilden zu können.

Soweit in der Leistungsbeschreibung nicht anders beschrieben, ist die Ausführung von Abdeckungen und Ortgangausbildungen so zu wählen, dass an der Fassade keine Verschmutzungen durch herablaufendes Wasser entstehen können. Überstände sollen mindestens 40 mm betragen, wenn an anderer Stelle nichts Abweichendes geregelt ist.

Abdichtungen auf der Oberseite von Attiken sind bis auf die Außenseite zu führen, sodass die Wandköpfe oder Attiken dachseitig vollständig eingedichtet sind.

Metallanschlüsse, die in der wasserführenden Ebene bituminös eingedichteter Dächer liegen, müssen einen Schutzanstrich gegen Bitumenkorrosion erhalten. Der Schutzanstrich ist mindestens 2 cm über die wasserführende Ebene zu führen.

3.10Schutzschichten und -maßnahmen
Im Gegensatz zu Schutzschichten dienen Schutzmaßnahmen dem vorübergehenden Schutz der Abdichtung durch geeignete Maßnahmen während der Bauarbeiten, in Abhängigkeit von der Beanspruchung. Sie müssen auf die erwartete Dauer des maßgebenden Bauzustandes abgestimmt sein.

Material, Art und Dichte von Schutzschichten sind in Abhängigkeit von den zu erwartenden Beanspruchungen und den örtlichen Gegebenheiten auszuwählen.

Besondere Aufmerksamkeit ist bei Verwendung abgleitfähiger Schutzschichten oder -lagen nötig, da diese vom ausführenden Personal immer wieder gerne einmal an die Wand genagelt werden und damit die gerade erstellten Abdichtungen zerstört werden.

Kies kommt ausschließlich als gewaschener Rollkies zur Ausführung, Bruchkies, Grobsplitt oder Schotter sind nicht zulässig.

3.11Lichtkuppeln, Rauchabzüge, Dachausstiege
Weichen die angebotenen RWA-Anlagen im Falle eines Nebenangebotes von den ausgeschriebenen Anforderungen ab, sind mindestens die verlangten aerodynamisch wirksamen Rauchabzugsflächen zu erbringen.

Das gilt auch dann, wenn in der Ausschreibung lediglich die Rahmengröße vorgegeben ist. Der AN führt, auch bei Verwendung der AG-seitig vorgegebenen RWA, unaufgefordert und rechtzeitig vor Ausführung den Nachweis der geometrisch wirksamen Öffnungsfläche.

3.11.1Vollständigkeit
Je Dachebene ist mindestens eine Lichtkuppel/RWA mit einem Dachausstiegsbeschlag zu versehen.

Sofern in der nachfolgenden Leistungsbeschreibung keine näheren Angaben zur Betätigungsart von Rauchabzügen vorgegeben sind, ist von elektrisch betätigte Anlagen mit Lüftungsfunktion auszugehen.

Sind Lichtkuppeln beschrieben, so verstehen sie sich einschließlich Holzbohlenkranz, Eindeckrahmen, Montage- und Anschlussset, Beschlägen, Betätigungsstangen etc. als vollständige, eingebaute und in die Dachabdichtung eingearbeitete Leistung. Innere Zierbekleidungen/Laibungsbekleidungen sind nur dann Leistungsbestandteil, wenn sie ausdrücklich beschrieben sind.

3.11.2Einbau von Lichtkuppeln
Der AN prüft unaufgefordert vor Bestellung der Lichtkuppeln und Aufsatzkränze, ob eine Freigabe des Herstellers für die vorhandene Dachneigung vorliegt.

In den Anschlussbereichen ist eine Kerndämmung vorzunehmen; das gilt auch dann, wenn Dämmplatten in anderen Dicken ausgeschrieben sind. Alle Randanschlüsse zur Dampfsperre/Dampfbremse sind vollflächig dicht zu verkleben.

3.11.3Ausführung der Anschlüsse
Soweit Innenverkleidungen ausgeschrieben sind, sind diese als Fertigprodukte aus dem Lieferprogramm des Dachflächenherstellers zu verwenden.

3.11.4RWA und motorisch betätigte Lichtkuppeln
Im Leistungsumfang des AN sind bei Ausführung von RWAs je nach System folgende Komponenten zu liefern und einzubauen:
- Elektrisch ausgelöste oder betätigte RWA, Kuppeln und Dachflächenfenster müssen in ihrer Steuerung über mindestens einen freien, nicht belegten potenzialfreien Steuerungskontakt für "auf" und "zu" verfügen, um so die Möglichkeit zum Abschluss an BMA-Buskoppler zu ermöglichen und um damit in eine Brandfall-Steuerungsmatrix einbezogen werden zu können,
- Auslösestation, Leitungen, angeblockte Thermatik bei Auslösung über eine CO2-Patrone,
- Inbetriebnahmebescheinigung und Abnahme durch anerkannten Sachverständigen.

Die folgenden Schnittstellen für Lieferung und Montage sind für elektromotorisch betätigte Dachflächenfenster und Lichtkuppeln zu beachten:
- Aufsetzkranz:  AN
- Eindichten:  AN
- RWA, Kuppel, Dachflächenfenster:  AN
- Motor, Antrieb:  AN
- Steuerung:  AN
- Taster ("Scheibe einschlagen", grau):  AN
- UP-Verkabelung:  bauseitig
- 230-V-Anschlusspunkt:  bauseitig
- elektr. Verdrahtung, Schaltung:  AN
- Inbetriebnahme,
ggf. Prüfbuch, ggf. Sachverständigenabnahme: AN

Dachflächenfenster mit elektromotorischer Lüftungsfunktion, die außerhalb von Wohneinheiten (bspw. in Treppenräumen) zum Einbau gelangen, sind mit Wind- und Regenwächtern auszustatten.
Sind diese weder im Leistungspositionstext beschrieben noch bauseitig vorhanden, bietet der AN diese dem AG rechtzeitig vor Ausführungsbeginn als zusätzliche Leistung an.

3.12Sanierung
Bei Dacherneuerungsarbeiten darf grundsätzlich nur so weit gearbeitet werden, dass bei Tagwasseranfall und jeden Arbeitstag zu Arbeitsende die vollständige Dichtigkeit des Daches gewährleistet ist.

3.13Absturzsicherungen
Die wärmegedämmte Ausführung von Absturzsicherungen in wärmegedämmten Dächern gehört ebenso zu den Leistungen des AN wie das Einarbeiten in die Abdichtung.

3.14Zusätzlicher Hinweis
Alle genannten DIN und/oder DIN EN Vorschriften sowie alle nationalen Normen gelten mit dem Zusatz oder gleichwertig!

### 1 Flachdacharbeiten

*Hinweis: HINWEIS*
Lt. Brandschutzkonzept ist eine harte Bedachung gefordert. D.h. die Verlegerichtlinien des Herstellers sind diesbezüglich strikt zu beachten.

Hierzu ist ein Nachweis mit dem Angebot mit einzureichen.Für alle vervendeten Produkte liegt der Nachweis der Baustoffklasse B2 nach DIN 4102 bzw. Klasse E nach DIN EN 13501-1o. glw.vor.

#### 1.1 Vorbereitende Arbeiten

**1.1.1.0 Untergrund reinigen, grobe Verschmutzung**
Vorhandenen Untergrund von groben Verschmutzungen reinigen.

Zweck: Vorbereitung für Abdichtung
Vorleistung: Freilegen der abzudichtenden
Flächen
Folgeleistung: Abdichtung
Untergrund: CLT-Massivholzelement (Brettsperrholz)

Ausführungsort: Flachdach

Hinweis: Diese Position gelangt nur nach ausdrücklicher Leistungsabforderung durch die Bauleitung zur Ausführung/Abrechnung!
Menge: 60,000 m2

#### 1.2 Abdichtungsarbeiten

**1.2.1.0 Dampfsperre, lose verlegt und mech. befestigt**
Dampfsperre; lose verlegt und mechanisch befestigt,
Nähte verschweißt, Elastomerbitumen Kaltselbstklebebahn als Dampfsperrbahn nach DIN EN 13 970o. glw., mit Schweißnaht.

Leistungs- und Funktionsanforderungen:

- Trägereinlage: Aluminium-Polyester-Kombination mit
Gittergelege 200 g/m²
- Durchtrittsicher Maximale Zugkraft nach DIN 12311-1o. glw.:
l: > 1000 N/50 mm, q: > 1000 N/50 mm
- Dehnung nach DIN 12311-1o. glw.: l + q > 2 %
- Nagelschaftprüfung nach DIN EN 12310-1o. glw.: >= 70 N
- Diffusionswiderstand (Sd- Wert) nach DIN EN 1931o. glw.:
> 1500 m
- Kaltbiegeverhalten nach DIN EN 1109o. glw.: < -25 °C
- Wärmestandfestigkeit nach DIN EN 1110o. glw.: > +70 °C
- kurzfristige Behelfsabdichtung
- Dicke: ca. 2,5 mm
- oberseitig: feinbestreut
- unterseitig: Kaltselbstklebemasse mit perforierter Abziehfolie

Liefern und gem. Herstellervorgaben auf den Untergrund
lose verlegen und fachgerecht nach DIN EN 1991o. glw.verdeckt mechanisch befestigen. Längsnaht- und Kopfstoßüberdeckung mind. 8cm breit, unter Verwendung einer
Andrückrolle fachgerecht thermisch verschweißen. Ein
45°-Eckschnitt ist an der mittleren Lage im Bereich des
T-Stoßes auszuführen. Im Bereich von An- und
Abschlüssen sowie Dachdurchdringungen ist die
Bahn luftdicht anzuschließen. Stöße versetzt anordnen.

Untergrund: Brettsperrholz

Einbauort: Flachdach
Menge: 60,000 m2

**1.2.2.0 Wärmedämmschicht Flachdach Mineralwolle MW DAA 0,035W/(mK) D 100mm**
*** Bezugsbeschreibung
Wärmedämmschicht Flachdach, druckbelastbaren
Steinwolle-Dachdämmplatten mit integrierter
Zweischichtcharakteristik und hoch verdichteter, Last
verteilender Oberlage unter der Dachabdichtung
angeordnet. Die harte Oberseite muss oben liegen.

Vorleistung: CLT-Massivholzelement (Brettsperrholz) mit Feuchteschutz
Folgeleistung: Lagesicherung durch Auflast
Dämmung: Mineralwolledämmung (MW)
nach DIN EN 13162o. glw., verklebt gemäß Windsogsicherungsnachweis
WLS:0,35W/(m·K), verklebt nach Windsogberechnung
U-Wert: 0,14 i. Mi.
Anwendungsgebiet: DAA,dh nach DIN 4108-10o. glw.
Baustoffklasse: A1 nach DIN 4102 bzw. EN 13501o. glw.
Schmelzpunkt:> 1000 °C,
Dimensionsstabilität: DSunter Temperaturänderung
Befestigung: zusammen mit der
Dachabdichtung´verklebt

Druckspannungbei 10% Stauchung:
> = 70 kPa nach DIN EN 826o. glw.

Punktlast bei 5 mm Stauchung:
> = 800 N nach DIN EN 12430o. glw.

Dämmstärke: 100mm

Liefern und montieren auf derDampfsperrefugenversetzt  fachgerecht verlegen.

inkl. aller Nebenleistungen, wie Baustellentransport, Reservematerialien, Schneidarbeiten und Verschnitt.

Einbauort: Flachdach
Menge: 60,000 m2

**1.2.3.0 Gefälledämmschicht Flachdach Neigung 2-2,5% Mineralwolle MW DAA 0,035W/(mK) D 120mm**
*** wie Position 1.2.2.0
Voröleistung: Mineralwolledämmung (MW)1. Lage
Gefälleausbildung: Einbau von Kehl- und Gratplatten,
gem. Gefälleplanung
Gefälle: ca. 2 %
Dämmstärke: 120 mm i. Mi.

Einbaurort: Flachdach
Menge: 60,000 m2

**1.2.4.0 Aufkantung MW-Keile**
Liefern und anbringen von PU-Keilen 5/5 im Aufkantungsbereich.
Menge: 30,000 m

**1.2.5.0 Grundierung für Elastomerbitumenabdichtung**
Vollflächige Grundierung für nachstehendeElastomerbitumen-Abdichtungsbahn auf Mineralwolldämmschicht als Untergrundvorbereitung.
Menge: 60,000 m2

**1.2.6.0 Untere Abdichtunglage,Elastomerbitumen-Kaltselbstklebebahn**
Elastomerbitumen-Kaltselbstklebebahn als untere Lage
nach DIN EN 13707o. glw., mit variabler Nahtfügetechnik.

Leistungs- und Funktionsanforderungen:
- Anwendungskurzzeichen nach
DIN SPEC 20000-201: DU/E1 PYE KTG KSP 3o. glw.
DIN SPEC 20000-202: PYE KTG KSP 3o. glw.
- Dicke: ca. 3,0 mm
- oberseitig: folienkaschiert
- unterseitig: Kaltselbstklebebitumen mit Abziehfolie
- kurzfristige Behelfsabdichtung
- Trägereinlage: Glasgittergelege mit Glasvlies
- Maximale Zugkraft nach DIN 12311-1o. glw.:
l + q: > 1000 N/50 mm
- Dehnung nach DIN 12311-1: l + q: > 2 %
- Kaltbiegeverhalten nach DIN EN 1109o. glw.: oben < -25 °C
unten < -30 °C
- Wärmestandfestigkeit nach DIN EN 1110o. glw.: > +100 °C
- Verhalten bei Brand von außen, im System geprüft
nach DIN CEN/TS 1187 und eingestuft in BROOF(t1)

Liefern und gem. Herstellervorgaben auf den Untergrund
fachgerecht verlegen. Längsnaht- und Kopfstoßüberdeckung mind. 8 cm breit, unter Verwendung einer
Andrückrolle fachgerecht thermisch verschweißen.
Ein 45°-Eckschnitt ist an der unteren Lage im Bereich
des T-Stoßes auszuführen. Stöße versetzt anordnen.

Einbauort: Flachdach
Menge: 60,000 m2

**1.2.7.0 Randfixierung erste Abdichtungslage**
Zusätzliche Fixierung der vorgenannten Abdichtungslage im Rand- und Eckbereich durch die Dämmung hindurch.
Menge: 33,000 m

**1.2.8.0 Obere Abdichtunglage,Top-Polymerbitumen-Schweißbahn**
Oberlage der Abdichtung vollflächig verschweißt

Top-Polymerbitumen-Schweißbahn mit integriertem
Wurzelschutz als obere Lage nach DIN EN 13707, mit
einer mechanisch hochbelastbaren und dimensionsstabilen Kombinationsträgereinlage in Verbindung mit
hochwertigsten Bitumenrezepturen, oberseitig
APP-Bitumen für extrem gute Wärmestandfestigkeit und
unterseitig SBS-Bitumen für beste Verschweißbarkeit.

Leistungs- und Funktionsanforderungen:
- Anwendungskurzzeichen nach
DIN SPEC 20000-201: DO / E1 PYE KTP 300 S5o. glw.
DIN SPEC 20000-202: BA PYE KTP 300 S5o. glw.
- Dicke ca. 5,2 mm
- oberseitig: beschiefert, grünweiß
- unterseitig: folienkaschiert
- Trägereinlage: Polyesterverbund (KTP) 300 g/m²
- Maximale Zugkraft nach DIN 12311-1o. glw.:
l + q: > 1450 N/50 mm
- Dehnung nach DIN 12311-1o. glw.: l + q: > 23 %
- Maßhaltigkeit nach DIN EN 1107o. glw.: < 0,1 %
- Kaltbiegeverhalten nach DIN EN 1109o. glw.: oben < -25 °C,
unten < -40 °C
- Wärmestandfestigkeit nach DIN EN 1110o. glw.:
oben > +150 °C
unten > +120 °C
- Fremdüberwachung der Qualität bei der Herstellung
durch TÜV SÜD
- Verhalten bei Brand von außen, im System geprüft
nach DIN CEN/TS 1187o. glw.
und eingestuft in BROOF(t1)o. glw.
- wurzelresistent nach FLL-Richtlinie, einschließlich
rhizombildender Quecke.

liefern und gem. Herstellervorgaben auf den Untergrund
fachgerecht vollflächig verschweißen. Längsnaht- und
Kopfstoßüberdeckung min. 8 cm breit fachgerecht
verschweißen. Stöße versetzt anordnen.

Einbauort: Flachdach
Menge: 60,000 m2

**1.2.9.0 Kehlfixierung mit Verbundblech,Ausbildung des Überganges vom Steildach auf Flachdach**
Kehlfixierung mit Verbundblech für die Ausbildung des Überganges vom Steildach auf Flachdach.

Befestigung vor aufgehenden Bauteilen, am Übergang des geneigtes Daches,  aus Verbundblechwinkel
entsprechend der Verlegerichtlinien herstellen.

Verbundblech für: Abdichtun
Zuschnitt: ca. 100mm
Abkantungen: 1-fach

Einbauot: Übergang vom Steildach auf
Flachdach
Menge: 7,000 m

**1.2.10.0 Zulage Abdichtungslagen**
Zulage für das Herstellen der Abdichtungslagen im Attikabereich und Anschlussbahn an aufgeheneden Übergängen zum Steildach (senkrecht und waagerecht) für die Mehrarbeiten des Zuschnitts und doppelten Lagen.

Höhe: bis ca. 20 cm
Breite: bis ca. 60 cm

Einbauort: Flachdach, Attika und
Steiladachübergang
Menge: 35,000 m

**1.2.11.0 Zulage Eckausbildung**
Eckausbildung der Dachbahn

Einbauort: Innen- und Außenecken
Menge: 6,000 St

**1.2.12.0 Abdichtung/ UK unter Attikaabdeckung**
*** Bezugsbeschreibung
Abdichtung unter Attikaabdeckung, inkl. Unterkonstruktion, Dämmung und Abdichtungsbahn.

Materialien wie Hauptposition Flachdach, liefern und fachgerecht verlegen einschl. aller Nebenarbeiten.

Dämmung: 80 mm PUR-Hartschaum 025
Stärke: bis ca. 30 mm

Unterkosntruktion: 2x22 OSB-Platte

Abdichtung: Material wie Hauptposition
Überlappung  über Kehle
bis ca. 20 cm

Einbauort: Attikabereiche
Menge: 27,000 m

**1.2.13.0 Abdichtung/ UK unter Attikaabdeckung,an Nachbargebäude**
*** wie Position 1.2.12.0
mit erhöhten Brandschutzanforderungen, Brandschutzklase A1,
einschl. aller Befestigungsmittel liefern und entsprechend den örtlichen Gegebenheiten und Erfordernissen auf die vorhandene Dachrandaufkantung windsogsicher montieren.

Dämmung: Material wie Flachdachdämmung A1
Unterkonstruktion: 24 mm, Attikabohlen DIN EN 13986
o. glw.; nicht brennbar A2-s1,d0
gem. DIN EN 13501-1o. glw.;
Festigkeit: EN 310 E-Mod>4000 N/mmCo. glw.
Untergrund: Dachrandaufkantung aus BSP-Wand
BSP-Wand Breite: 120  mm
Bohlenbreite: 360 mm
Bohlenstärke: 24 mm

Einbauort: Attikabereich zum Nachbargebäude
Menge: 6,000 m

**1.2.14.0 Attikaabdeckung, Aluminium Verbundblech**
Attikaabdeckung, Aluminium, liefern und entsprechend den erforderlichen baustatischen Anforderungen sach- und fachgerechtes Verlegen und Montieren eines vorgefertigten
Attika-/Mauerabdeckungsprofils aus Aluminiumblech,
mit regensicherem Halterträgersystem aus mehrfach
gekantetem, stranggepresstem Aluminium-Rillenprofil
inkl. Silikon-Gummilippendichtung und Federstahl- Cliphalter- System, inkl. aller korrosionsgeschützter Befestigungs- und Verbindungsmaterialien. Halter ist gleichzeitig Stoßverbinder.

Profilform: einteilig, 4-fach, inkl. Tropfkanten
Farbe: Schiefergrau, RAL 7015
Halterabstand: gem. Herstellervorschrift
Gefälle: mindestens 2%
Stärke: 2 mm
Mindestüberst.:mind. 140 mm
Kronenbreite: ca. 555 mm

Blendenhöhe Ansichtsblende vorne, fassadenseitig: 210 mm
Blendenhöhe Rückblende hinten, dachseitig: 130 mm
Tropfkanten, beidseitig jeweils mind. 30 mm

Zuschnitt, gesamt: Z = ca. 900 mm
Menge: 33,000 m

#### 1.3 Anschlüsse/ Abläufe / Sonstiges

**1.3.1.0 Zulage für Attikablech an Dachfirstpunkt**
Zulage für die Attikablech Übergang an Dachfirstpunkt,
zwischen Achse A und B im Übergang,
zwischen Fachdach und geneigtem Dach.

Material: wie Attika
Zuschnitt: bis ca. 800 mm, 3-fach gekantet
Menge: 2,000 St

**1.3.2.0 Attika-Klemmflansch-Gully / Hauptentwässerung**
Attika-Klemmflansch-Gully für Hauptentwässerung aus Edelstahl, einschl. Laubfang, Dampfsperrplatte und Anschlußrohr,  liefern, einbauen und Dachabdichtung sowie an Dampfsperre anschließen, inkl. Kernbohrung durch BSP-Wand.

Nenngröße: DN 100
Anschlußrohr: ca. 80 cm lang
Menge: 1,000 St

**1.3.3.0 Attika-Klemmflansch-Gully / Notentwässerung**
Attika-Klemmflansch-Gully für Notentwässerung aus Edelstahl,
einschl. Laubfang, Dampfsperrplatte und Anschlußrohr,  liefern, einbauen und Dachabdichtung sowie an Dampfsperre anschließen, inkl. Kernbohrung durch BSP-Wand.

Notentwässerungsrühr: eckig
Nenngröße: 60x100 mm
Anschlußrohr: ca. 80 cm lang
Menge: 1,000 St

**1.3.4.0 FD-Ablauf, Klebeflansch, 2tlg, senkrecht, DN100**
Flachdachablauf mit Klebeflansch, zweiteilig, senkrecht.

Leistungsumfang
- Bemessung
- Voranstrich Stahlbeton
- Voranstrich Wärmedämmung

Leistungsbestandteile
- Flachdachablauf einschl. Klebeflansch
- Aufstockelement einschl. Klebeflansch
- Siebeinheit

Zweck: Dachentwässerung
Beanspruchung: Regenwasser
Vorleistung: Deckendurchbruch (Rohbau)
Folgeleistung: Anarbeiten der Dachabdichtung
Material: Polyurethan
Nenndurchmesser: 100 mm
Ablaufleistung: mind. 5,0 l/s
Einbausituation: Warmdachaufbau

Einbauort: Flachdach
Menge: 1,000 St

**1.3.5.0 Entlüfterstutzen </= Ø 70 mm**
Bauseitig gelieferte Rohrentlüftung / Dachhauben mit Kunststoff-
Entlüfterstutzen, bestehend aus Grundplatte und Entlüfterstutzen mit Regenkappe, einschl. Herstellen des Ausschnitts in der Dacheindeckung / -dichtung fachgerecht und nach Herstellerangaben einbauen.

Leistungsumfang
- Öffnung in Dachbekleidung herstellen
- gerade und schräge Schnitte
- Verstärkung des Rands mit Leisten/Aufdopplungen
- Anpassung Unterkonstruktion und Wärmedämmung
- Unterdeckbahn und Abdichtung anschließen

Abmessungen:</=  Ø 70 mm

Einbauort: Flachdach
Menge: 1,000 St

**1.3.6.0 Entlüfterstutzen </= Ø 100 mm**
Bauseitig gelieferte Rohrentlüftung / Dachhauben mit Kunststoff-
Entlüfterstutzen, bestehend aus Grundplatte und Entlüfterstutzen mit Regenkappe, einschl. Herstellen des Ausschnitts in der Dacheindeckung / -dichtung fachgerecht und nach Herstellerangaben einbauen.

Leistungsumfang
- Öffnung in Dachbekleidung herstellen
- gerade und schräge Schnitte
- Verstärkung des Rands mit Leisten/Aufdopplungen
- Anpassung Unterkonstruktion und Wärmedämmung
- Unterdeckbahn und Abdichtung anschließen

Abmessungen:</=  Ø 100 mm

Einbauort: Flachdach
Menge: 2,000 St

**1.3.7.0 Entlüfterstutzen </= Ø 125 mm**
Bauseitig gelieferte Rohrentlüftung mit Kunststoff-
Entlüfterstutzen, bestehend aus Grundplatte und Entlüfterstutzen mit Regenkappe, einschl. Herstellen des Ausschnitts in der Dacheindeckung / -dichtung fachgerecht und nach Herstellerangaben einbauen.

Leistungsumfang
- Öffnung in Dachbekleidung herstellen
- gerade und schräge Schnitte
- Verstärkung des Rands mit Leisten/Aufdopplungen
- Anpassung Unterkonstruktion und Wärmedämmung
- Unterdeckbahn und Abdichtung anschließen

Abmessungen:</=  Ø 125 mm

Einbauort: Flachdach
Menge: 3,000 St

**1.3.8.0 Dachdurchdringung, Flüssigkunststoff, < 500cm2**
*** Bezugsbeschreibung
Dachdurchdringung mit Flüssigkunststoff.

Leistungsumfang
- Anarbeiten und Anpassen von Dachabdichtung an Dachdurchdringung
- Flüssigkunststoff

Zweck: Abdichtung von
Dachdurchdringungen
Vorleistung: TGA-Installationen
Folgeleistung: Dachabdichtung
Querschnitt: bis einschließlich 500 cm2

Einbauort: Flachdach
Menge: 6,000 St

**1.3.9.0 Dachdurchdringung, Flüssigkunststoff, < 1500cm2**
*** wie Position 1.3.8.0
Querschnitt: bis einschließlich 1500 cm2

Einbauort: Flachdach, Dachfenster / Dachausstieg
Menge: 2,000 St

### 2 Dachflächenfenster

#### 2.1 Holz-Fenster

**2.1.1.0 Dachflächenfenster, Holz, Schwing, 114x118cm, 2fach-Vergl**
*** Bezugsbeschreibung
Dachflächenfenster mit Aluminiumeindeckrahmen mit Holzkern, mit Schwingfunktion des Flügels bis zum Anschlag, mit Einhandbedienung oben, Lüftungsklappe und Luftfilter.

Leistungsbestandteile
- Dachflächenfenster
- Eindeckrahmen
- Dämmrahmen, inkl. Zuschnitte
- Winddichter Anschluss
- Beideckung, Beischneiden

Vorleistung: Dachkonstruktion
Folgeleistung: endfertig, Laibung Holzverkleidung

Flügel und Blendrahmen
Holzart: Kiefernholz m, massiv
Oberfläche Holz: klar lackiert, Endlackierung in zwei
Schichten mit transparentem,
wasserverdünnbarem,
lösungsmittelfreiem Acryl-Lack,
Trockenschichtstärke gemäß
DIN 68 800,Teil 3: 85 µ. o. glw.
Eindeckrahmen: Aluminium, einbrennlackiert
Farbe: Schiefergrau, RAL 7015
Dämmrahmen: MW wie Hauptdachdämmung in A1,
mit´Anschlussschürze

Verglasung:
Typ:Isolierverglasung, 2-fach
Uw:1,50 W/m2K gem. GEG-NAchweis
g-Wert: 0,40
bewertetes
Schalldämm-Maß:Rw ≥ 32 dB gem. Schallschutznachweis

Blendrahmengröße: ca. 114x118 cm

Seitliche Flügelabdeckbleche schraubenlos vormontiert, Montagewinkel und Markisenkasten im Lieferumfang enthalten.

Flügel und Blendrahmen aus massivem Kiefernholz. Holzschutz nach Einbringung aller Bohrungen und Fräsungen durch  Imprägnierung mit wasserverdünnbarer und fungizider (pilz- und fäulnishemmender) Imprägnierlasur, frei von PCP, Dioxin
und Lindan.

Umlaufende Dichtung mit Anschlag- und Gleitfunktion aus
Santoprene, seitliche Dichtung aus EPDM zwischen Flügel- und
Blendrahmenverblechung

Alle technischen Werte sind normgemäß im senkrechten Einbau
ermittelt und beziehen sich auf das Fenster als Ganzes.
Inklusive passendem Eindeckrahmen für vertieften Einbau.

Geeignet für Dächer mit Eichenschindedeckung.
Seitenteile abgeknickt mit doppelten Wasser-Ableitfalzen und
Schaumstoff-Dichtungs-Profil, seitliche und untere
Blendrahmenverblechung.

Schürze des Unterteils aus plissiertem Aluminium,
Farbton: wie Fenster-Abdeckung.

Inkl. Dämm- und Anschluss-Set für den fachgerechten
Anschluss des Dachfensters an die Dämmung des Daches.

Dämmrahmen aus Polythylen zur Reduzierung der
Wärmebrücke am Übergang vom Fenster zum Dach,
Wärmeleitfähigkeit = 0,04 W/(m2 K).

Einschl. diffusionsoffener Anschlussschürze aus Polypropylen,
Materialstärke 0,5mm, sd=0,03m. Wasserableitrinne für einen
regensicheren Anschluss.

Verringerung der Regengeräusche durch
Anti-Regengeräusch-Effekt

Inklusive ab Werk vormontierter Steuerzentrale, elektrischem
Fenstermotor, Regensensor und vorprogrammierten Funk-Wandschalter zum komfortablen Öffnen und Schließen.

Die manuelle Bedienung des Fensters bleibt weiterhin möglich

Einfacher Stromanschluss über 230V

Einklemmschutz durch das Erkennen von Hindernissen während des Schließens

Eigenschaften des Fenstermotors:
Betriebsspannung: 24 V/DC
Stromaufnahme: max. 1,6 A
Zugkraft: min. 225 N
Druckkraft: max.150 N
Kettenhub: 200 mm,
korrosionsgeschützte Stahlkette

Funk-Wandschalter:

Zur kabellosen Einzel-und Gruppenbedienung von automatischen Fenstern und Flachdach-Fenstern

Sendet auf 868 MHz Frequenz inkl.
Sicherheitscode durch Code-Hopping.

Abmessungen(BxHxT):82 mm x 82 mm x 12.5 mm

Bedienungsabstand: 30m im Gebäude,
ca. 200 im freien Feld

Bedienungsfertig mit 2 Stück Batterien AAA(LR03) im Lieferumfang enthalten.

Intelligente Sensorsteuerung zum automatischen Öffnen und Schließen von automatischen Fenstern, Rollläden und Sonnenschutzprodukte aufgrund von CO2, Feuchtigkeit und Temperatur im Raum, sowie externen Wetterdaten für
proaktiven Hitzeschutz mit Rollläden und
Sonnenschutzprodukten.

Außenliegendes Dekorations- und
Sonnenschutzprodukt in Separater Position.

Als fertige Arbeit für das komplette Fenster.

Einbauort: DG-01 Doppelbüro 1/2
Menge: 1,000 St

**2.1.2.0 Dachflächenfenster, Holz, Schwing, 114x140cm, 2fach-Vergl**
*** wie Position 2.1.1.0
Blendrahmengröße: ca. 114x140 cm

Einbauort: DG-13 Büro 8
DG-12 Büro 9
DG-04 Begleitender Umbang
Menge: 3,000 St

**2.1.3.0 Dachflächenfenster, Holz, Schwing, 134x160cm, 2fach-Vergl**
*** wie Position 2.1.1.0
Blendrahmengröße: ca. 134x160 cm

Einbauort: DG-15 Besprechungsraum
Menge: 1,000 St

**2.1.4.0 Dachflächenfenster, Holz, 98x134cm, RWA**
*** wie Position 2.1.1.0
für die Ausführung vorgenannter Dachflächenfenster mit elektromotorischer Öffnungsfunktion zu Lüftungszwecken und zusätzlich mit RWA-Funktion, anstelle Standardausführung manuelle Bedienung. Kabelzuführung bauseits.

Leistungsbestandteile
- Elektrischer Kettenmotor mit Handtaster für Doppelfunktion Lüftung/RWA
- RWA-Steuerzentrale, Auslösetaster
- Rauchmelder
- Ersatzstromversorgung (Akkupufferung)
- Elektrischer Anschluss und Inbetriebnahme
Menge: 1,000 St

**2.1.5.0 Elektrische Öffenbarkeit über Solarbetrieb**
Ausrüstung der Dachflächenfenster mit Schwingfunktion mit elektrischem Fensterantrieb, solarbetrieben zum Öffnen und Schließen des Fensters.

Leistungsbestandteile
- Elektroantrieb mit Steuerzentrale, solarbetrieben
- Regensensor
- Funk-Wandschalter oder Funkfernbedienung
Menge: 5,000 St

**2.1.6.0 Markise DFF Solar, 114x118cm, solarbetrieben**
*** Bezugsbeschreibung
Außenliegende Sonnenschutz- und Verdunklungsmarkise auf Dachflächenfenster, solarbetrieben, kompartibel mit Fenstersystem, gem Herstellervorschriften.

Leistungsbestandteile
- Behang
- Kassette und Führung
- Antrieb/Motor
- Solarzelle und Akku
- Funk-Wandschalter oder Funkfernbedienung

Antrieb: elektromotorisch; Solar, autark,
ohne gesonderten 230V-Anschluss
Stromversorgung: Hochleistungsakku, NiMH, 9,6 VGleichstrom, 2100 mAh,
mit eingelegtem Akku,
Netzanschluss bauseits

Größe: ca. 114x118 cm
Markisenstoff: wetterbeständigem, transparentemGlasfasergewebe,

FarbtonMarkise: RAL 5070, Schwarz
Aluminium-
und Kunststoff-Teile: NCS S 7500-N, grau

Topfkasten
Größe: ca.8,2 cm x 8,2 cm x 1,7 cm
Gewicht: ca.0,125 kg.

Energieabminderungsfaktor: Fc <= 0,30

Die Solarzelle ist in dem Topkasten der Hitzeschutz-Markise integriert, inkl. vorkonfigurierter Funk-Wandschalter ist im Lieferumfang enthalten.

Die Bedienbarkeit ist über einen Akku sichergestellt, der von einer auf dem Markisenkasten befindlichen Solarzelle versorgt wird. Antriebsmechanismus mit elektrischer Überlastsicherung.

Keine Behinderung der Fensterfunktion, ganz unabhängig von der Ausfahrposition der Markise.

Einbauort: DG-01 Doppelbüro 1/2
Menge: 1,000 St

**2.1.7.0 Markise DFF Solar, 114x140cm, solarbetrieben**
*** wie Position 2.1.6.0
Größe: ca. 114x140 cm

Einbauort: DG-12 Büro 9,
DG-13 Büro 8,
DG-14 Begleiteter Umgang
Menge: 3,000 St

**2.1.8.0 Markise DFF Solar, 134x160cm, solarbetrieben**
*** wie Position 2.1.6.0
Größe: ca. 134x160 cm

Einbauort: DG-15 Besprechungsraum
Menge: 1,000 St

#### 2.2 Flachdachfenster

**2.2.1.0 Flachdachfenster als Dachausstieg 1,00m x 1,00m, festverglast**
Flachdach-Fenster-Element, als Dachausstieg, mit waagerechter
Isolierglasscheibe mit 2-fach Verglasung innen für Durchsturzsicherheit.

Festverglaste Ausführung als Komplettsystem.

Größe: 1,00m x 1,00m
Schalldämmwert Rw:32db gem. Schallschutznachweis

Fensterelement:
2-fach Verglasung: Urc = 0,65*
Schalldämmung: Rw = 32dB
Hitzeschutz: o. Anforderungen gem.
Schallschutznachweis

Abdeckung:
2-fach Verglasung Urc = 0,75*
einschl. Aufsetzkranz bezogen auf
Abwicklungsfläche 4,1m²
Schalldämmung Rw = 39dB (Klasse 3)
Hitzeschutz: g = 0,52
*Urc,ref 300 W/(m²K) nach DIN EN 1873o. glw.

Aufsetzkranz und Bohlenkranz:
15 cm Aufsetzkranz aus Kunststoff (Polyurethan) mit Holzkern sowie Isolierverglasung und VSG innen.

Fensterelement:
waagerechte Isolierglasscheibe mit 2-fach Verglasung innen für Durchsturzsicherheit. Durchsturzsicher gemäß DIN 18008-6.
RC2 nach DIN EN 1627o. glw.

Einbauort: DG-12, Lager 1
Menge: 1,000 St

**2.2.2.0 Zulage manuelle Öffnungsfunktionfür Flachdachfenster als Dachausstieg**
Zulage für Flachdachfenster als Dachausstieg mit manueller Öffnungsfunktion anstelle starrer Standardausführung.

Leistungsbestandteile
- Öffnungsklappbeschlag
- Mech. Spindelantrieb
- Handkurbelstange

Einbauort: DG-12, Lager 1
Menge: 1,000 St

**2.2.3.0 Aufputzschalter für Motoröffner, Schlüsselschalter**
Aufputzschalter für Motoröffner mit Kontrolleuchte IP 44
als Lüftungsschalter mit Schlüsselsteuerung

Ausführung in betriebsfertiger Weise einschließlich
sämtlicher Montagearbeiten.

Die Ausführung der Verkabelungsarbeiten vom
Aufputzschalter zur Klappe erfolgt bauseits von einem
zugelassenen Elektro-Fachunternehmen.
Die Auflegung und Inbetriebnahme der Anlage hat
gemeinsam mit dem Elektriker zu erfolgen.
Menge: 1,000 St

**2.2.4.0 Dachaustiegsleiter, Alu, H = bis 2,50m**
Dachausstiegsleiter aus Aluminium mit Einhängehaken ohne Wandhalterung.

Dachaustiegshöhe: bis 2,50 m über OKF

Lagerungsort: DG-10 Lager 1
Menge: 1,000 St

**2.2.5.0 Flachdachfenster als RWA, 120/120, Treppenhaus, elektr. öffenbar**
Flachdach-Fenster-Element mit waagerechter  Isolierglasscheibe mit 2x3 mm VSG innen  für Durchsturzsicherheit.
Festverglaste Ausführung als Komplettsystem

Dachfenstergröße: 1,20m x 1,20m
Größe Dachausschnitt: 1,00m x 1,00m
Schalldämmwert Rw =>=32db /SSK 2

Durchsturzsicher gemäß GS-Bau 18 und gemäß DIN 18008-6o. glw.

1. Aufsetzkranz und Bohlenkranz.
Der äußere Bohlenkranz wird auf der BSP-Decke verschraubt.
Der innere Bohlenkranz liegt auf einem Stahlwinkel der das Deckenöffnungsmaß von 1,19x1,19m auf 1,00x1,00m reduziert und ist wahlweise mit dem äußeren Kranz oder mit selbsschneidenen Gewindeschrauben im Stahlwinkel als Lagesicherung zu verbinden.

Abdapterkranz mit Flansch als integrierter 15 cm Kunststoff-Aufsetzkranz inkl. Polystyroldämmung,
2. Abdeckung Kuppel
Oberelementkuppel als klare Kuppel
aus Acryl (ISD 0000, ISD 0100):
U = 0,63 W/(m²K) nach EN 1873  bezogen auf die Abwicklungsfläche.

Hitzeschutz g=0,20

Abdeckung Flachglas  (ISD 2093):  U = 1,2 W/(m²K) nach DIN EN ISO 14351-1o. glw.
Schalldämmwert Rw = >=32db/SSK 2
Für Dachausschnitt  (B X H ) 100cm x100cm

3. Fensterelement
waagerechte Isolierglasscheibe mit 2x3 mm VSG innen  für Durchsturzsicherheit.
Hitzeschutz: g= 0,53

4. Kappleisten-Set
Zur Linienbefestigung von Dachabdichtungsbahnen am Aufsetzkranz.
Set bestehend aus 45 mm breiten, vorgebohrten Aluminium-Kappleisten und Befestigungsmaterial.
5. Dampfsperrschürze
für den fachgerechten Anschluss der Flachdach-Fenster an die  Luftdichtheitsschicht des Daches.

Einschließlich allem Montagezubehör  (Montageklemmen, Klebeband, Schrauben)  Material: Polyethylen
Menge: 1,000 St

**2.2.6.0 Elektrische Handansteuereinrichtung, orange**
Orange manuelle Auslösestelle für RWA-Systeme im
Brandfall Leistungsmerkmale: zum manuellen Auslösen
eines RWA-Systems im Brandfall; liefern und montieren

Bedienstelle gemäß pr EN 12101-9 und VdS 2592
entwickelt; Aluminiumgehäuse.

Als Hauptbedienstelle und Nebenbedienstelle verwendbar;
Funktionen: RWA "AUF", RWA "Zurücksetzen"; Anzeigen:
Betriebsbereitschaft, RWA Alarm ausgelöst,
Störungsanzeige;
Technische Daten: Versorgung: 24VDC (18-28V)
Abmessungen BxHxT: 129 x 138 x 39mm
Gehäuse: Aluminium-Aufputzgehäuse
Farbe: orange, RAL 2011
abschließbares Gehäuse mit Bedieneinheit,
Beschriftungsbogen, Schlagscheibe und Schlüssel

Die Inbetriebnahme erfolgt gemeinsam mit dem Gewerk
Elektro. Das Gewerk Elektro erhält die technische
Dokumentation der Anlage.
Das Gewerk Elektro erstellt die Verkabelung und
schließt die Komponenten an.

liefern und installieren der oben beschrieben
Komponenten
Menge: 2,000 St

**2.2.7.0 RWA Zentrale**
RWA - Zentrale

in Modulbauweise
24V für die Funktion Lüftung und Rauchabzug in
1 RWA - Gruppe und 1 Lüftungsgruppe.

für ein Treppenhaus
für eine Dachhaube ca. 1,5m² Öffnungsgröße
als Entrauchungsöffnung

24VDC / 1x4A,
1 Linie, 1 Antriebsgruppe

Leistungsmerkmale:
VdS Anerkannt nach VdS 2581 / 2593,
TÜV Bauart geprüft,
stabilisierte Ausgangsspannung,
je Linie max. 8 RWA-Taster
anschließbar, zugelassen nach EN 12101-10,
mit Akku- Notversorgung für min. 72h,

schaltbare RWA-Sicherheitsfunktionen:
Störung = Alarm, RWA-Nachtaktung und
Rauchmelder-Fernrückstellung,
Leitungsüberwachung auf Kurzschluss und Unterbrechung,
Steckplatz für Zusatzmodul,
Anschlussmöglichkeit für optische und akustische
Alarmmittel,

für tägliche Lüftung nutzbar,
Lüftungszeit und Öffnungsweite einstellbar,
mit Wind- und Regenmelder ohne Zusatzmodul anschließbar

Technische Daten:
Versorgung: 230VAC / 50Hz, 240VA
Ausgang: 1x 24VDC (21,6 - 28,5V),
jeweils max. 4A
Betriebsart
-Überwachung: Dauerbetrieb
-Alarm / Lüftung: Kurzzeitbetrieb
Schutzart: IP 54
Temp.-Bereich: -5°C bis +40°C

Abmessungen BxHxT:800 x 300 x 120mm
Farbe: RAL 9035, grau

Lieferumfang:
Zentrale im abschließbaren AP-Stahlblechgehäuse,
Ersatzschlüssel, mit Akkus

Die Inbetriebnahme erfolgt gemeinsam mit dem Gewerk
Elektro. Das Gewerk Elektro erhält die technische
Dokumentation der Anlage.
Das Gewerk Elektro erstellt die Verkabelung und
schließt die Komponenten an.

liefern und installieren der oben beschrieben
Komponenten
Menge: 1,000 St

**2.2.8.0 Sachverständigenabnahme**
Objekt-Einzelabnahme durch Sachverständigen
einschließlich Bereitstellung von Kundendienstpersonal.
Inkl. Fahrt- und Sachkosten, komplett mit
Abnahmebescheinigung.

Für alle oben beschriebenen Anlagen
Menge: 1,000 St

### 3 Personensicherung / PV Montagesystem

#### 3.1 Seilgeführtes Sekurantensystem - dauerhaft für Flachdach

**3.1.1.0 Absturzsicherung, Seilsicherungssystem, STB**
Flachdachabsturzsicherung als permanentes Seilsicherungssystem.

Leistungsbestandteile
- Endhalterungen
- Zwischenhalterungen
- Eckhalterungen
- Verbindungsseil

Zweck: Absturzsicherung zum Einhängen
des Sicherungsseils der persönlichen
Schutzausrüstung
Beanspruchung: herabstürzende Personen
Vorleistung: Zimmer- u. Holbauarbeiten
Folgeleistung: endfertig
Halterungen: aus Edelstahl mit Kraftabsorbern
bei End- und Kurvenelementen nach DIN EN 795 und BG-Bau o. glw.
Sicherungsseil: Edelstahl, Dicke 6 mm mit
Spannelementen
Dachaufbauhöhe: bis ca. 30 cm

Einbauort: Flachdach
Menge: 1,000 St

**3.1.2.0 Einzelanschlagpunkt, wärmegedämmt, STB**
Flachdachabsturzsicherung, bestehend aus Einzelanschlagpunkten (Sekuranten), wärmegedämmt gem. DIN EN 795 und Bau-BG o. glw.

Zweck: Absturzsicherungspunkt zum
Einhängen des Sicherungsseils
der persönlichen Schutzausrüstung
Beanspruchung: herabstürzende Personen
Vorleistung: Stahlbeton
Folgeleistung: fertige Leistung
Dachaufbauhöhe: bis ca. 30 cm
Abstand d. Sekuranten: max. 7,50 m untereinander,
2,50 m zum Dachrand

Einbauort: Flachdach
Menge: 1,000 St

**3.1.3.0 persönliche Schutzausrüstung**
Persönliche Schutzausrüstung,während der Bauzeit.

Leistungsbestandteile
- Sicherheitsseil, kantengeschütztes Kernmantelseil mit 2 freilaufenden Karabinerhaken und Seilkürzer zur Befestigung an den Anschlagpunkten
- Verbindungsseil bis 15,00 m mit Seilkürzer und Falldämpferkommunsicherungssystem
- zum Arbeiten an den Absturzkanten, Auffanggurt

Zweck:
Sicherung bei Begehungen oder Arbeiten auf dem Dach gem. DIN EN 795 und Bau-BG o. glw.

Einbauort: Flachdach
Menge: 1,000 St

#### 3.2 Seilgeführtes Sekurantensystem - temp. Sicherung während der Fassadenarbeiten zum Nachbargebäude

**3.2.1.0 Anschlagpunkt zur Befestigung gegen Absturz, ca. 1,10 x 1,10 m**
*** Bezugsbeschreibung
Aufbau des durch Eigengewicht gehaltener Anschlagpunktes zur Befestigung der persönlichen Schutzausrüstung gegen Absturz.

Ständig nutzbare, durchdringungsfreie, Anschlageinrichtung, komplett aus rostfreiem Edelstahl.
Korrosionsbeständigkeitsklasse CRC II nach DIN EN 1993-1-4o. glw.; Oberfläche elektropliert, zur Verbesserung der Korrosionsbeständigkeit

Abmessung: ca. 1,10 x 1,10 m
Einschließlich 12 Stück Beton-Gehwegplatten
Abmessung: ca. 50 x 50 x 5 cm
Gesamtgewicht inkl. Ballastierung: ca. 355 kg
Kraftabsorption durch gezielte Verformung im Absturzfall
Als Einzelanschlagpunkt für maximal 2 Benutzer zugelassen

Nutzbar als Einzelanschlagpunkt (EN 795 Typ Eo. glw.), in Kombination mit temporärem Führungsseil HA4 oder als Anfangs-, End,- und Eckpunkt sowie Zwischenpunkt im Edelstahlseilsystem.

Als Komplettsystem inklusive Befestigungszubehör liefern und nach Vorgabe des Hersteller, DIN imd ASRo. glw.auf der Dachfläche aufbauen.

Einschließlich Foto-Dokumentation der einzelnen Anschlagpunkte.

Die fachgerechte Montage und numerische Zuordnung zur Systemplanung bzw. Lageskizze, muss auf dem entsprechenden Fotomaterial eindeutig erkennbar sein.

Die (Dach-)konstruktion ist bauseits für die Aufnahme der eingeleiteten Kräfte zu prüfen. Die technischen Baubestimmungen sind einzuhalten.

Einbauort: Flachdach, mittig angeordnet
Menge: 1,000 St

**3.2.2.0 Anschlagpukt, Vorhaltezeit**
*** wie Position 3.2.1.0
als Vorhaltezeit.
Menge: 18,000 StWo

**3.2.3.0 Anschlagpunkt, Abbau**
*** wie Position 3.2.1.0
Rückbau und Entsorgung nach Anweisung, nach Abschluss der Arbeiten sowie Wiederherstellung des ursprünglichen Gelände- bzw. Gebäudezustandes.
Menge: 1,000 St

#### 3.3 Sekurantensystem - dauerhaft für Steildach

**3.3.1.0 Aluminium-Schienensystem - Dacheindeckung : Eichenschindeln**
Aluminium-Schienensystem

Aluminium-Schienensystem, zur Befestigung auf Ziegeldächern -> hier abweichend : Eichenschindeln gem. technischen Angaben

Dauerhaft auf der Dachfläche verbleibendes horizontales Schienensystem mit fester Führung zur Befestigung der persönlichen Schutzausrüstung gegen Absturz.

Werkstoffe:
- Schienenprofil, Endstücke, Gleiter: Aluminium eloxiert
- übrige Anbauteile, Gleiter: Edelstahl rostfrei

Korrosionsbeständigkeitsklasse CRC II nach
DIN EN 1993-1-4 o. glw.

Geprüft und zertifiziert nach DIN EN 795:2012 - Typ D und DIN CEN/TS 16415:2017 o. glw.

Mit allgemeiner bauaufsichtlicher Zulassung des DIBt Z-14.9-808, gekennzeichnet mit Ü-Zeichen o. glw.

Erfüllt außerdem die Anforderungen der:
- DIN 4426:2017 (Einrichtungen zur Instandhaltung baulicher Anlagen) o. glw.

- DGUV I 201-056 (Planungsgrundlagen von Anschlageinrichtungen auf Dächern) o. glw.

- ASR A2.1 (Technische Regel für Arbeitsstätten - Schutz vor Absturz) o. glw.

- RAL-Gütezeichen für Flachdachsysteme und -services (RAL-GZ 717) o. glw.

Für maximal 2 Benutzer zugelassen

Befestigungsuntergrund: Holzunterkonstruktion mit
Ziegel-Dacheindeckung

Ausrichtung der Schiene: parallel auf der Dachfläche

Anzahl der Schienensysteme: ca. 5 Stück

Bestehend aus: ca. 60 lfm
Oberfläche: eloxiert
Alu.-Schienenprofil: 31 x 31 mm
Schienenhalter: 45 Stück, Halter SD
Abstand: max. 1,80 m
einschließlich Befestiger
Stoßverbinder: 42 Stück
klappbarer Außenanschlag: 10 Stück
Schienenläufer2 Stück
Hinweisschild: 5 Stück

Die Zwischenhalter der Aluminium-Führungsschiene sind frei überfahrbar.

Als Komplettsystem liefern und nach Vorgabe des Herstellers fachgerecht montieren. Alle Materialien müssen von einem Hersteller kommen.

Systemrelevantes Zubehör, Befestigungsmaterialien, sowie die
bauseitige Montage sind bereits in den EP-Presien mit einzukalkulieren.

Die Dachkonstruktion ist bauseits für die Aufnahme der eingeleiteten Kräfte zu prüfen. Die technischen Baubestimmungen sind einzuhalten.
Menge: 60,000 m

**3.3.2.0 Farbbeschichtung**
Zulage Farbbeschichtung

Aluminium-Schienensystem "werkseitig stückbeschichtet"

Farbton: RAL 7030 Steingrau
Als Zulage zur Vorposition.
Menge: 21,000 St

**3.3.3.0 Sicherheitsdachhaken für Eindeckung mit Eichenschindeln**
Sicherheitsdachhaken zur Befestigung in Holzbalken / Sparren für Steildächer mit Biberschwanzeindeckung -> hier abweichend : Sonderkonstruktion für Eichenschindeleindeckung gem. technischen Angaben

Sicherheitsdachhaken zum Einhängen von Dachdeckerleitern sowie Anschlageinrichtung / Anschlagpunkt  aus rostfreiem Edelstahl zur Befestigung der persönlichen Schutzausrüstung gegen Absturz
Korrosionsbeständigkeitsklasse CRC II nach DIN EN 1993-1-4o. glw.

Geprüft nach DIN EN 517:2006 - Typ Bo. glw.
Erfüllt außerdem die Anforderungen der:
- DIN 4426:2017o. glw.(Einrichtungen zur Instandhaltung baulicher Anlagen)
- DGUV-I 201-056 ( Planungsgrundlagen von Anschlageinrichtungen auf Dächern)
- ASR A2.1 (Technische Regel für Arbeitsstätten - Schutz vor Absturz)
Kraftabsorption durch gezielte Verformung im Absturzfall
Als Einzelanschlagpunkt für maximal 1 Benutzer zugelassen,
einschließlich zugelassenem Befestigungszubehör
Befestigungsuntergrund:
BSP-Decke: 140 mm
Befestigungsmittel: 3 Stück Holzbauschrauben Ø8 mm;
Als Komplettsystem inklusive Befestigungszubehör zur Befestigung auf der Konterlatte mittig in den Sparren liefern und nach Vorgabe des Herstellers auf der tragenden Konstruktion befestigen.
Die Dachkonstruktion ist bauseits für die Aufnahme der eingeleiteten Kräfte zu prüfen. Die technischen Baubestimmungen sind einzuhalten.
Menge: 33,000 St

**3.3.4.0 Blitzschutz-Anschluss-Set**
Blitzschutz-Anschluss-Set

Anschluss des Edelstahl-Seilsystems an
die bauseitige Blitzschutzableitung.

Die Verbindung erfolgt mittels speziell dafür vorgesehenen Anschluss-Garnituren,

bestehend aus: Anschlussseil 16 mm² CU
Länge: 1000 mm
Klemmblock: Klemmbereich Rd 6 - 10 mm

Der Klemmbock ist mit den systemeigenen Seilgleitern im
Seilsystem frei überfahrbar.

Festlegung der Anzahl erfolgt anhand der bauseitige Blitzschutzplanung, durch einen Fachplaner, bzw. durch die örtliche Bauleitung.
Menge: 5,000 St

#### 3.4 PV- Montagesystem

**3.4.1.0 PV-Montagesystem / Unterkonstruktion**
Photovoltaik Unterkonstruktion für Schindel-Eindeckung, mit flexibel einstellbaren Edelstahl Dachhaken. Universelle Modulklemmung (30-42 mm), geeignet fürDachneigung über 50 bis 55 Grad, einschl. Anpassen der Deckung, Unterkonstruktion aus nichtrostendem Stahl, gemäß statischem Einzelnachweis, einschl. systembedingter Befestigungsmittel, aus nichtrostendem Stahl, Befestigungsuntergrund Holz, Modul geeignet für Schneelast bis 1 kN/m2, Windzone 1.

Montage nach Herstellervorschrift.

Statisch nachgewiesen nach EUROCODE 9.
Oberfläche der Modulklemme: alu
Oberfläche der Montageschiene: alu

Einschl. Endkappen für Montageschienen
und Montagezubehör für Mikroinverter und Optimizer

Holzbauschrauben geeignet für Aufdachdämmung bzw. Konterlattung

Material:
Montageschienen: Aluminium EN AW-6063 T66
Modulklemmen: Aluminium EN AW-6063 T66
Dachhaken: Edelstahl
Kleinteile: Edelstahl A2
Menge: 241,000 m

### 4 Abdichtungsarbeiten

#### 4.1 Bodenplatte / Randaufkantung

**4.1.1.0 Untergrund reinigen, grobe Verschmutzung**
Vorhandenen Untergrund, waage- oder senkrecht von groben Verschmutzungen reinigen. Diese Position gelangt nur nach ausdrücklicher Leistungsabforderung durch die Bauleitung zur Ausführung/Abrechnung!

Zweck: Vorbereitung für Abdichtung
Vorleistung: freilegen der abzudichtenden
Flächen
Folgeleistung: Abdichtung
Untergrund: Beton
Menge: 370,000 m2

**4.1.2.0 Abdichtung der Bodenplatte gg. Bodenfeuchtigkeit**
Abdichtung gg. Bodenfeuchtigkeit m. Polymerbitumenbahn

Aufbringen einer Abdichtung gegen Bodenfeuchtigkeit auf erdreichberühten Rohböden, auf Rohbetondecke, als Abdichtungsbahn aus Polymerbitumen mit Aluminiumeinlage und Glasvliesverstärkung, inkl. Reinugung des Untergrundes, der Untergrund muss besenrein und frei von spitzen Erhebungen sein.

Wassereinwirkung: Klasse W1.1-E
Rissüberbrückung: Klasse RÜ1-E bis RÜ3-E
Stärke: ca. 0,9 mm
sd-Wert: 1500 m
Längsnähte: selbstklebend,
ohne Quellschweißmitel,
ohne offene Flamme
Überlapppung: 10 cm Stoß-Überlappung,
Emiision: radondicht, emissionsarm
(geprüft nach AgBB).

Kopfstöße der Abdichtungsbahn mit seblbstklebenden Anschlussstreifen schließen.
Menge: 370,000 m2

**4.1.3.0 Randaufkantung, bitum. Abdichtung**
Randaufkantung zuvor genannter horizontaler Bitumenbahnen-Abdichtung auf der Bodenplatte´.

Zweck: Schutz vor aufsteigender Feuchtigkeit

an Betonsockel:
Anschluss anAbdichtungsbahn an Betonsockel hochführen.
Aufkantungshöhe: bis 10 cm über OKFF

an BSP-Wänden:
Abdichtungsbahn des Quellmörtels überlappend verkleben, ein allgemeines bauaufsichtliches Prüfzeugnis ist vorzulegen.
Menge: 320,000 m

### 5 Stundenlohnarbeiten

#### 5.1 Stundenlohnarbeiten

**5.1.1.0 Stundensatz Vorarbeiter**
Stundensatz für Leistungen, welche nicht in den Positionen erfasst sind und nur auf ausdrückliche Anweisung der Bauleitung gegen Nachweis zur Ausführung kommen.

Vorarbeiter
Menge: 5,000 h

**5.1.2.0 Stunden Facharbeiter**
Stundensatz für Leistungen, welche nicht in den Positionen erfasst sind und nur auf ausdrückliche Anweisung der Bauleitung gegen Nachweis zur Ausführung kommen.

Facharbeiter
Menge: 25,000 h

**5.1.3.0 Stunden Helfer**
Stundensatz für Leistungen, welche nicht in den Positionen erfasst sind und nur auf ausdrückliche Anweisung der Bauleitung gegen Nachweis zur Ausführung kommen.

Helfer
Menge: 10,000 h
